# FEL Feldmochinger Str. 7, 80992 München
Angebotsaufforderung (GAEB DA XML 3.2, DA83)
Projekt: 2506
Währung: EUR
Vergabeart: Öffentliche Ausschreibung
Auftraggeber: IBSM – Internat. Bilingual School Munich, IKC GmbH – Internat. Kids Campus GmbH, vertreten jeweils durch GF Herrn Rainer, Fürstenrieder Straße 267, 81377 München; DV-Nummer: FEL_G28; Vergabenummer: FEL_G28
Erstellt mit: BECHMANN AVA 2025.80/ GXML Toolbox V3.3 R20210630, BECHMANN AVA 2025.80, 10.02.2026

## Zusätzlicher Text
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
Bauvorhaben: FEL
  Neubau einer Grundschule (IBSM) und eines Kindergartens (IKC) sowie
  Umbau/Sanierung einer Stadtvilla als Kinderkrippe (IKC)

Standort:  Flurnummer 1039, 1033/3, 1033/5
  Feldmochinger Straße 7
  80992 München

Bauherr/AG:  IBSM – Internat. Bilingual School Munich gGmbH und
  IKC GmbH – Internat. Kids Campus GmbH
  Fürstenrieder Straße 267
  81377 München
  vertreten jeweils durch GF Herrn Rainer Eckerl

Entwurfs- und2_Eck Architekten Leschik und Barnitzki GmbH
Werkplanung  Leipziger Straße 13 B
  01097 Dresden

Projektleitung/ISB Ing.- u. SV-Büro Dr. Ebner
Objektüberwachung:  Mittermeierweg 26
  85399 Hallbergmoos

Tragwerksplanung: Brandl + Eltschig Tragwerksplanung GmbH
  Max-Lehner-Straße 18
  85354 Freising

Vergabelos: G28  TG-Beschichtung
  Vergabenummer FEL G28

Vergabeart: Offenes Verfahren nach VOB/A

Vergabeunterlagen: siehe Aufforderung zur Abgabe eines Angebotes (KFB V 1 EU) und
  Verzeichnis der im Vergabeverfahren vorzulegenden Unterlagen (KFB V 1a)

  LV-Deckblatt Angebot Seite 1
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
Eröffnungstermin: s. Aufforderung zur Abgabe eines Angebotes (KFB V1 EU)

Abgabeort Angebot: elektronisch in Textform über Vergabeplattform (Aumass)
  siehe KVB V1 EU Nr. 2 und 8

Angebotssumme

Hauptangebot:  € (netto)

Umsatzsteuer:  €

Endbetrag inkl. USt.:  € (brutto)

Hinweis:
Die Angebotsendsumme des Hauptangebots gemäß Leistungsbeschreibung einschl. Umsatzsteuer, die Anzahl etwaiger Nebenangebote zum Hauptangebot sowie etwaiger Preisnachlass ohne Bedingung sind für eine Angebotsgültigkeit zwingend in das Formular KFB V 3 Angebotsschreiben einzutragen, welches - neben den weiteren Angaben - den Bieter erkennen lassen muss..

Ort, Datum:

Stempel und Unterschrift:

  LV-Deckblatt Angebot Seite 2

## 0. Inhaltsverzeichnis
0.  Inhaltsverzeichnis3

1.  Allgemeine Vorbemerkungen und Vertragsbedingungen4

2.  Allgemein Technische Vertragsbedingungen (ATV) für die Gewerke7

3.  Zusätzlich Technische Vertragsbedingungen (ZTV) für
  TG-Bodenbeschichtung14

4.  Angebotsunterlagen und Pläne17

28  TG-Bodenbeschichtung 18 - 45

28.1  Baustelleneinrichtung, Stundenlohnarbeiten 18 - 19

28.1.1  Baustelleneinrichtung 18

28.1.2  Stundenlohnarbeiten 19

28.2  TG-Bodenbeschichtung Bauteil B Schule20 - 36

28.2.1  Beschichtung TG-Bodenplatte OS 11b20 - 24

28.2.2  Beschichtung Rampen, Rinnen, Fugen OS 1024 - 30

23.2.3  OS 5b Sockel31 - 34

23.2.4  Rinnen  34 - 35

23.2.5  Wartung  35 - 36

28.3  TG-Bodenbeschichtung Bauteil G Bestand37 - 44

28.3.2  Beschichtung Rampen, Rinnen, Fugen OS 1037 - 41

23.3.3  OS 5b Sockel41 - 44

Zusammenstellung45

## 1. Allgemeine Vorbemerkungen und Vertragsbedingungen
1. Allgemeine Vorbemerkungen und Vertragsbedingungen

1.1. Vorwort zur Baumaßnahme

Die IBSM gGmbH - International Bilingual School Munich gGmbH und die IKC GmbH - International Kids Campus GmbH (folgend Auftraggeber (AG) genannt) planen gemeinsam in der Feldmochinger Straße 7, 80992 München, eine internationale bilinguale zweizügige Ganztages-Grundschule mit 8 Klassen (IBSM) und eine internationale bilinguale Kindertageseinrichtung mit jeweils 4 Gruppen Kinderkrippe und Kindergarten / Vorschule (IKC). Hierfür sollen der Bestand entlang der Grenze mit den Fabrikgebäuden inkl. Verwaltungsbereich A-C und der Garagenkomplex D nördlich des Fabrikgebäudes abgerissen und durch einen teilunterkellerten Neubau mit Tiefgarage samt Zufahrt für Grundschule und Kindergarten ersetzt werden. Der unterkellerte Bestandsbau E soll belassen und mit Neubau durch einen unterkellerten Zwischenbau verbunden werden. Der Bestandsbau ("Alte Villa") selbst wird im UG, EG und 1.OG zur Kinderkrippe umgebaut, im DG verbleiben die bestehenden zwei Wohnungen.

Das Baugrundstück mit den Flurnummern 1039, 1033/3 und 1033/5 befindet sich in einem Wohngebiet in der Feldmochinger Straße 7 in 80992 München. Es umfasst eine Fläche von 5.290m², davon sind ca. 1.730m² mit dem Neubau und ca. 400m² mit der Villa überbaut.
Nordöstlich des Baugrundstücks grenzt ein Wohngrundstück mit Mehrfamilienhaus und Tiefgarage an (Batzenhoferstr. 8, Flur-Nr. 1039/14).

Das Gesamtkonzept dieses internationalen Kindercampus sieht nach den Abbruchmaßnahmen die Entwicklung:
- eines Neubaukomplexes mit Bauteil A Kindergarten (EG-1.OG) und B Grundschule (UG-2.OG)
- und einer Kinderkrippe in der Stadtvilla Bauteil E (UG-1.OG)
vor, die im UG und EG alle miteinander verbunden werden.

Sowohl die Villa als auch fast der gesamte der Neubaubereich B sind mit einem Geschoss unterkellert, der Baubereich A etwa zur Hälfte teilunterkellert. Im Untergeschoss sollen neben Sanitäreinrichtungen, Hauswirtschaftsräumen, Archiv, Lager und Technikräumen im Bauteil B auch Multifunktionsräume sowie eine Tiefgarage mit Zufahrt und 13 Stellplätzen entstehen. Das Untergeschoss Villa erhält perspektivisch einen Indoor-Spielplatz.

Um die neue TG-Zufahrt des Neubaus (Rampe) besser anfahren zu können, muss die Bestandszufahrt der Tiefgarage des gegenüberliegenden Wohnhauses Flurstück 1039/14 geometrisch angepasst werden. Hierfür wird durch den AG gemäß Vereinbarung mit dem Eigentümer des Wohngrundstücks die obere Hälfte der bestehenden TG-Zufahrtsrampe abgerissen und neu situiert wieder errichtet.

Die Beheizung des Neubaus und des umgebauten Teils des Bestandsgebäudes erfolgt über eine Grundwasser-Wärmepumpe, die Brunnen sind bereits gebohrt. Das Warmwasser wird dezentral durch elektrische Boiler erzeugt. Eine Photovoltaikanlage wird auf dem Hauptdach Bauteil B errichtet. Zudem werden Lüftungsanlagen (im Bauteil A, auf dem Hauptdach Bauteil B für Bauteil B und im Bestandsgebäude Bauteil E) mit Wärmerückgewinnung und teilweise auch Kühlung errichtet.

1.2. Allgemeine technische Vorbemerkungen

1.2.1. Wärmeschutznachweise/EnEV/GEG

Das Ingenieurbüro für angewandte Bauphysik ig-bauphysik in Hohenbrunn hat für den Neubau A+B die Nachweise Mindestwärmeschutz gemäß DIN 4108-2, der Energieeinsparverordnung EnEV2016 und dem Gebäudeenergiegesetz (GEG) geführt.
Der Neubau wird nicht nach dem Passivhaus-Standard errichtet. Durch den AN sind zur Erstellung des Energieausweises Unternehmererklärungen über die nachweiskonforme Ausführung (Konformitätserklärungen) dem AG auszuhändigen.

Der Wärmeschutz für die Stadtvilla Bauteil E wird nach den Vorgaben des Mindestwärmeschutzes gemäß DIN 4108-2, der EnEV2016 eingehalten. Alle wärmeübertragenden Bauteile zwischen beheizten und unbeheizten Bereichen bzw. Außenluft / Erdreich erfüllen diese Anforderungen gemäß Bauteilkatalog.
Das gesamte Dachgeschoß (2 Wohnungen) sowie das Bauteil Dach sollen nach derzeitiger Vorgabe AG von einer Sanierung ausgenommen bleiben.

Die im LV definierten U-Werte sind als Mindestwerte zwingend einzuhalten. Angebotene Baustoffe mit schlechteren U-Werten sind ausdrücklich nicht zulässig.

1.2.2. Deklarationen

Sämtliche zur Verwendung vorgeschlagenen Materialien, Produkte, Neben- und Hilfsprodukte sowie Bauelemente sind unaufgefordert dem AG hinsichtlich ihrer Eigenschaften mit Herstellerangabe, exakter Produktbezeichnung, erforderlichen Prüfbescheiden und technischem Merkblatt zu deklarieren. Diese Deklarationen sind spätestens vor der ersten Anwendung oder bei gesonderter Aufforderung schon im Vergabeprozess durch den Auftragnehmer (AN) vorzulegen.

Für die Deklaration gelten folgende Regeln:

- Unkonfektionierte Rohmaterialien wie Sand, Kies, Stahl usw. brauchen nicht deklariert werden, da sie in den Ausschreibungen bereits ausreichend benannt sind.
- Bei der Verwendung vorgefertigter Bauelemente (z. B. Sanitärständersysteme, Fenster und Türen usw.) sind diese durch Angaben und Technische Merkblätter des Herstellers zu deklarieren.
- Synthetisch hergestellte Bauprodukte wie Beschichtungen, Klebstoffe, Dämmstoffe, Folien und Planen, Dichtungen, Imprägnierungen usw. sind vollständig unter Angabe des Technischen Merkblattes und des Sicherheitsdatenblattes zu deklarieren
- Bei bauchemischen Produkten ist ein Sicherheitsdatenblatt der Deklaration beizufügen. Der Bieter hat alle Materialien oder Produkte zur Angebotsabgabe, spätestens vor Beginn der Arbeiten bezüglich ihrer Inhaltsstoffe und Eigenschaften durch die Vorlage – der technischen Datenblätter und (falls erforderlich) der Sicherheitsdatenblätter zu deklarieren.
- Ausgenommen von der Deklarationspflicht sind notwendige Produktvorgaben des AG.

Die vom AG im LV bezeichneten Fabrikate sind verbindlich anzuwenden. Ausnahmen sind nur erlaubt, wenn im LV ein eigenes Feld zum Bietereintrag vorhanden ist und der AN den Nachweis der technischen Gleichwertigkeit geforderter Eigenschaften vor Vergabe erbringt. Änderungen auch bei Nebenprodukten während der Ausführung sind rechtzeitig anzukündigen und bedürfen der Zustimmung des AG.

Der AN hat bezogen auf das gesamte Objekt bzw. nach Vorgabe bezogen auf das Einzelobjekt gleichartige Produkte/Erzeugnisse einer Baureihe bzw. eines Systemherstellers einzubauen.
1.2.3. Baustellensicherheit

Seitens des AG ist ein Verantwortlicher für Sicherheits- und Gesundheitsschutz (SiGe-Koordinator) auf die Baustelle bestellt. Dieser übt Kontrollfunktionen aus. Seine Anweisungen hat der AN zwingend (ggf. in der verlangten Frist z. B. bei Mängelbeseitigung) zu befolgen. Siehe auch Ziff. 10.14. der Besondere Vertragsbedingungen (BVB, KFB V 9).

Der AN hat grundsätzlich alle Bestimmungen an die Arbeitssicherheit, Baustellenordnung des SiGeKo sowie den Sicherheits- und Gesundheitsschutzplanes des SiGeKo einzuhalten.
Die Baustellenordnung sowie der SiGe-Plan sind zur Kenntnis zu nehmen und entsprechende Maßnahmen einzuplanen. Die Baustellenordnung ist vor Arbeitsaufnahme zu unterschreiben und der Bauleitung zu übergeben. Auf der Baustelle sind ebenfalls Mitarbeiterunterweisungen und die Ersthelfernachweise zur Einsicht bereit zu halten.

Gesonderte Baustellenausweise für das Personal des AN werden bei Bedarf vom AG bereit gestellt.

1.2.4. Ausführungsunterlagen / Änderungen / Freigaben

Der AN erhält sämtliche Planunterlagen rechtzeitig vor Ausführung. Die Unterlagen werden digital in Datenform, z. B. *.DWG, *.PDF oder *.XLS zur Verfügung gestellt werden. Dem AN überlassene Planunterlagen sind vor der Ausführung hinsichtlich Mengen-, Maß- und Detailangaben eigenverantwortlich zu prüfen, auftretende Unstimmigkeiten oder Bedenken sind dem AG unverzüglich mitzuteilen. Sämtliche Maße sind am Bau zu prüfen.
Sollte der AN nach seiner Auffassung zusätzliche Unterlagen, z. B. statische Nachweise, benötigen, hat er diese umgehend anzufordern.

1.2.5. Koordinierung / Bauausführung

Der AN ist verantwortlich für die Koordination aller erforderlichen Maßnahmen und Bauarbeiten, die seine eigene Leistung betreffen. Er hat eine eigene örtliche Fachbauleitung zu stellen und vorzuhalten.
Seitens des AN sind ein verantwortlicher Fachbauleiter und während des Baubetriebes mindestens ein vor Ort weisungsbefugter, deutschsprechender Mitarbeiter/Vorarbeiter zu benennen.
Die Liste mit Namen, Funktion, Telefon-Nr., Mobilfunk-Nr., E-Mail-Adresse ist dem AG 10 Tage nach Auftragserteilung vorzulegen. Änderung oder Ergänzungen sind ohne Aufforderung umgehend einzureichen.

1.2.6. Bautagebuch

Der Auftragnehmer ist zur Führung eines Bautagebuches verpflichtet. Die Berichte sind mindestens einmal wöchentlich der AG-Bauleitung vorzulegen. Die Form der Bautagebücher und Bautageberichte sind mit dem AG oder der AG-Bauleitung abzustimmen.

1.2.7. Sonstige Hinweise und Bedingungen

Lassen technische Regelwerke oder eine DIN-Vorschrift mehrere Ausführungsarten zu und ist die Ausführungsart nicht in diesem Vertrag festgelegt, so wird der AN unverzüglich, jedoch in jedem Fall vor Ausführung der Leistung, die ihm geeignet erscheinende Ausführungsart im Rahmen von Planungs- oder Baubesprechungen oder schriftlich empfehlen und dem AG zur Entscheidung vorlegen.

Sofern und soweit die DIN-Vorschriften hinter den allgemein anerkannten Regeln der Technik zurückbleiben, sind die betreffenden Leistungen nach dem zum Zeitpunkt der Beauftragung entsprechenden allgemein anerkannten Regeln der Technik zu erbringen.

Firmenwerbungen an Kränen, Gerüsten etc. sind vorher durch den AG genehmigen zu lassen.

1.2.8. Nach-Unternehmer (Unteraufträge/Eignungsleihe)

Der AN darf ohne vorherige Zustimmung des AG für keine weiteren vertraglichen Leistungen sich der Leistungen/Kapazitäten eines anderen Unternehmens bedienen. Der AN hat hierfür vor der beabsichtigten Fremd-Bedienung Art und Umfang der Leistungen sowie Namen und Anschrift des hierfür vorgesehenen anderen Unternehmens dem AG bekanntzugeben. Der AN steht dafür ein, dass alle Leistungen, für die der AN sich der Leistungen/Kapazitäten anderer Unternehmen bedient, nur an besonders erfahrene, leistungsfähige andere Unternehmer vergeben werden und die gleichen Vertragsbedingungen zugrunde liegen.

## 2. Allgemein Technische Vertragsbedingungen (ATV) für die Gewerke
2. Allgemein Technische Vertragsbedingungen für die Gewerke (ATV)

Der sachliche Geltungsbereich ergibt sich aus der VOB/C, jeweils aktuelle Fassung, entsprechend den jeweiligen Bauleistungen, wie:

1. Gewerk Betonerhaltungsarbeiten VOB/C ATV DIN 18349

Weitere Normen und Ausführungsgrundlagen wie z. B. DIN 18532 undweitere werden in den Zusätzlich Technische Vertragsbedingungen, Systembeschreibungen sowie in den Positionstexten genannt und damit ebenfalls Vertragsgrundlage.

Gemäß der folgenden ATV DIN 18299 "Angaben zur Baustelle" werden gliederungsgleich nur relevante, Punkte beschrieben. Fehlende Angaben sind gemäß Vergabelos nicht zutreffend.

2.1 Angaben zur Baustelle VOB/C DIN 18299
2.1.1 Lage der Baustelle (VOB/C DIN 18299 Punkt 0.1.1)

Das Baugrundstück Feldmochinger Straße 7 befindet sich im Nordwesten von München, unweit des Olympia-Einkaufszentrum und des Mittleren Ringes. Die Feldmochinger Straße (Staatsstraße St 2342) führt in nördlicher Richtung direkt zur Ringautobahn A99 mit der Anschlussstelle Feldmoching.

Eingeschlossen wird das Baugrundstück im Osten durch die Feldmochinger Straße sowie im Norden und Nordosten teilweise durch die Batzenhoferstraße. Die Stadtvilla liegt etwa zentral auf dem Baugrundstück, die Bestandsgebäude bzw. der geplante Neubaukomplex befinden sich an der westlichen Grundstücksgrenze, an die sich westlich in unmittelbarer Nachbarschaft ein Sportplatzgelände (Flur-Nr. 1031) anschließt.
Im Süden grenzt das Baufeld an ein Nachbargrundstück mit alter Wohnvilla (Flur-Nr. 1038) und zum Teil kommuner Anschlussbebauung.
Im Nordosten des Baugrundstücks grenzt ein Wohngrundstück mit Mehrfamilienhaus und TG-Zufahrt. An diesem Gebäude mit anderem Eigentümer sind außer bei der Bestands-TG-Zufahrt (vgl. Vorwort Punkt 1.1.) keine Baumaßnahmen auszuführen.

Bau- bzw. Lieferfahrzeuge können im Osten am Pförtnerhaus Feldmochinger Straße 7 sowie im Nordosten von der Batzenhoferstraße (Bestandszufahrt, auch für TG des Nachbargebäudes) auf das Grundstück gelangen. Zu- und Abfahrten zum/vom Gelände des Baufeldes in seinen verschiedenen Bauphasen werden vom AG bzw. Bauleitung in Abstimmung mit den AN festgelegt.

Das gesamt Gelände weist nur geringfügige Höhenunterschiede aus. Festgelegt wurde eine Bezugshöhe OKFF EG +/-0.00 m = 506,70m üNN, die Geländehöhen liegen zwischen 506,35 und 507,55m üNN.
Eine bis zu 2,50m hohe Mauer grenzt das Grundstück westlich zum Sportplatz hin ab.

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Lageplan Neubauten A+B+E
2.1.3 Art und Lage der baulichen Anlagen

a) Neubau Bauteil A Kindergarten

2-geschossiger Neubau mit begrüntem Flachdach, teilunterkellert, abgewinkelt gemäß Grenzbebauung
höchster Punkt ca. +12,80m, Gründungssohle bis -3,30m bezogen auf +/-0.00m (506.70m)

Gebäudelängen: SW-Seite ca. 30m, Westseite (Sportplatz) ca. 24m
  SO-Seite ca. 25m, Ostseite ca. 3,3m, NO-Eingang ca. 2m
Gebäudetiefen: NO-Seiten ca. 11m + 3,5m, West-Ost ca. 10,5m

Gründung: Frostschürze, Sauberkeitsschichten, notwendige Perimeterdämmung, Streifenfundamente
  unterkellerter Bereich: Sauberkeitsschicht, Perimeterdämmung, WU-Wanne

Außenwände: Stahlbeton mit WDVS oder Mauerwerk mit Kerndämmung, Innenputz
Innenwände: Stahlbeton (tragend), Mauerwerk (tragend, nicht tragend) oder Trockenbau
Decken: Stahlbetondecken
Fussboden: Wärme- und/oder Trittschalldämmung, Estrich, Bodenbelag
Treppen: Stahlbetontreppen, Belag, ein Treppenhaus mit Überbau und begrüntem Dach 2.OG
Flachdach: Attika, Warmdach mit Gefälledämmung, Bitumenabdichtung, Kies, Dachterrasse mit Belag

b) Neubau Bauteil B Schule

3-geschossiger Neubau mit begrüntem Flachdach, außer Nordspitze unterkellert, an Bauteil A grenzend
höchster Punkt ca. +12,80m, Gründungssohle bis -3,30m bezogen auf +/-0.00m (506.70m)

Gebäudelängen: Westseite (Sportplatz) ab Bauteil A ca. 82m
  Ostseite ca. 48m, NO-Seite ca. 15m, NO-Eingang ca. 4m
Gebäudetiefen: West-Ost ca. 15m bzw. 19,5m, an Nordseite gegen Null verlaufend

Gründung: Frostschürze, Sauberkeitsschichten, Perimeterdämmung, Streifenfundamente
  unterkellerter Bereich: Sauberkeitsschicht, Perimeterdämmung, WU-Wanne

Außenwände: Stahlbeton mit WDVS oder Mauerwerk mit Kerndämmung, Innenputz
Innenwände: Stahlbeton (tragend), Mauerwerk (tragend, nicht tragend) oder Trockenbau
Decken: Stahlbetondecken
Fussboden: Wärme- und/oder Trittschalldämmung, Estrich, Bodenbelag
Treppen: Stahlbetontreppen, Belag, drei Treppenhäuser
Flachdach: Attika, Warmdach mit Gefälledämmung, Bitumenabdichtung, ext. Begrünung, Photovoltaik
Dachterrasse: 2.OG angrenzender Bereich Bauteil A und 1.OG Ostseite am Lehrer-Sozialraum
Aufzug:  UG-2.OG mit Aufzugsunterfahrt Dach über 2.OG

c) Bauteil E Stadtvilla im Bestand

Wohngebäude, Bj. 1922, 1943 Luftschutzbunker (Anteil ca. 40%)
Erweiterungsneubau 1992/1996 (Anteil ca. 60%)
Stahlbetonskelett und Mauerwerk, Zelt- bzw. Satteldach, Unterkellerung.

Daten: Grundfläche ca. 290,00 m²Geschosshöhen
Höhe ab OK Geländeca. 12,40 m  KG  ca. 2,30- 2,50 m
Länge  ca. 21,00 m  EG/OG  ca. 2,75 m
Breite  ca. 20,00 m  DG  bis ca. 2,50 m

Im DG sollen zwei Wohnungen im Bestand ohne bauliche Veränderungen erhalten bleiben.
Die Stadtvilla wird im UG, EG und 1.OG  komplett entkernt.

Die Wände im Sockelbereich (UG) des Erweiterungsneubaus 1996 sind aus Beton / Stahlbeton, sonst aus Mauerwerk. Die neue Raumaufteilung erfolgt in der Regel mit Trockenbau. Die geputzte Fassade im Altteil wird saniert und erhält ein WDVS, neue Fenster, Türen etc.. Die Fassade des Erweiterungsbaus wird überarbeitet und erhält neben neuen, kleineren Fenstern ein WDVS.

Decken
über UG: Abbruch Altdecke im Bereich Aufzug und neues Treppenhaus, Erweiterungsneubau Beton
über EG/1.OG: Abbruch Altdecke im Altbau, Erweiterungsneubau Betondecke bleibt

Fußboden (Abbruch kompletter Bestand)
Wärme- und/oder Trittschalldämmung, Estrich, Bodenbelag

Dachaufbau Satteldach Neubau, Zeltdach Altbau mit zinküberdeckten Schleppgaupen, Terrassen
Leichtbauweise, Putz, HWL-Platte, vmtl. Dämmung, Sparren/Pfetten, Lattung, Biberschwanzdach

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Ostansicht Bauteil E vor Abbruchnach Abbruch
2.1.4 Verkehrsverhältnisse auf der Baustelle
vgl. 1. Allgemeine Vertragsbedingungen und BVB, KFB V9, Punkt 10.12 (gilt vorrangig)

Die äußere Erschließung der Baumaßnahme erfolgt gemäß BE-Plan über die Feldmochinger Straße. Baustellenzufahrten mit behördlicher Genehmigung werden durch den AN Baumeister G05 errichtet.

a) Bauzufahrt am Pförtnerhaus Feldmochinger Straße
b) Nutzung Bestandszufahrt Batzenhoferstraße zur TG Wohngebäude

Auf dem Grundstück stehen dem AN nur eingeschränkt Lagerflächen zur Verfügung.
Abstimmungen bezüglich Nutzung sind mit AG und den am Bau beteiligten Gewerken zu führen.

Das Parken von Firmenfahrzeugen des AN ist im Baubereich nicht möglich. Für die Arbeiten sind Lieferfahrzeuge sofort zu entladen und außerhalb des Baustellengeländes zu parken.
Das Parken von privaten KFZ ist im Baubereich untersagt. Parkmöglichkeiten sind daher im begrenzten Angebot des öffentlichen Verkehrsraums zu suchen. Die angrenzenden Straßen und Wege sind durch Auto- und Personenverkehr stark frequentiert.

2.1.5. Für den Verkehr freizuhaltende Flächen
vgl. 1. Allgemeine Vertragsbedingungen

Zuwegungen zum Nachbarwohnhaus Bauteil G sowie Feuerwehrzufahrten und -aufstellflächen sind frei zu halten. Insbesondere wird darauf hingewiesen, dass die Flucht- und Rettungswege aus dem Wohngebäude G auch während der Bauzeit gesichert sein müssen und freizuhalten sind.
Öffentliche Verkehrsflächen dürfen in keiner Weise durch die geplanten Baumaßnahmen beansprucht werden, es sei denn, der AN sichert sich öffentlich-rechtlich und auf eigene Veranlassung und Kosten deren Nutzung.

2.1.7. Anschlüsse für Wasser, Energie und Abwasser
vgl. KFB V9, Punkt 10.10 (gilt vorrangig)

Die allgemeine Baustelleneinrichtung erfolgt gemäß BE-Planung. Anschlüsse für Wasser und Baustrom sind auf dem Baustellengelände vorhanden bzw. gemäß Positionsbeschreibung neu einzurichten und können an den entsprechenden Übergabepunkten (nach Rücksprache mit dem AG) verwendet werden. Die Ertüchtigung ist durch den AN auf seine Kosten zu veranlassen.

Entsprechend seiner gewählten Ausführungstechnologie hat darüber hinaus der AN für seine Leistungen alle notwendigen weiteren Anschlüsse für Wasser, Energie, Abwasser selbst zu planen, mitzubringen oder herzustellen und wieder zu beseitigen. Damit in Verbindung stehende Kosten für Planung, öffentlich-rechtliche Genehmigungen, Ertüchtigung der Leitungen usw. sind ebenso wie die Leistung selbst in die Einheitspreise einzukalkulieren.

2.1.8. Lage und Ausmaß überlassener Flächen
vgl. KFB V9, Punkt 10.12 (gilt vorrangig)

Vom AG werden für den allgemeinen Baustellenbetrieb Flächen innerhalb der im BE-Plan ausgewiesenen Flächen im Außenbereich überlassen.

Der AN hat gemäß seiner Ausführungstechnologie und Leistungen weitere Flächen im Außenbereich nach Zustimmung durch die Bauleitung selbst zu planen, mitzubringen oder herzustellen und zu beseitigen. Eventuelle Drittmaßnahmen (Planung, öffentlich-rechtliche Genehmigung und Prüfung, Ertüchtigung der Unterkonstruktion usw.) sind darin eingeschlossen. Die Kosten für die selbst gewählte Bautechnologie sind im Angebot auf die Einheitspreise der entsprechenden Bauleistungen umzulegen.
Aufgrund der begrenzten Platzverhältnisse sind alle Materialien möglichst einbauorientiert ohne Inanspruchnahme eines Zwischenlagers zu ordern. In begründeten Einzelfällen sind Zwischenlagerungen möglich. Diese Flächen sind mit der Bauleitung abzustimmen, der Flächenbedarf ist mindestens 7 Tage vor Nutzung anzumelden.

2.1.11. Umweltrechtliche Vorschriften

Es sind die geltenden gesetzlichen und berufsgenossenschaftlichen Regelungen sowie die Vorschriften der Landeshauptstadt München einzuhalten.

2.1.12. Vorgaben für die Entsorgung
vgl. KFB VE 15 und KVB V9 Punkt 10.13 (gilt vorrangig)

Es sind die geltenden gesetzlichen und berufsgenossenschaftlichen Regelungen sowie die Vorschriften der Landeshauptstadt München einzuhalten.
Sämtliche anfallende Bauabfälle sind nach Befüllung sofort, ansonsten mindestens wöchentlich von der Baustelle zu beräumen. Anderweitige Zwischenlagerung von Bauabfällen ist untersagt.

2.1.13. Schutzgebiete oder Schutzzeiten
vgl. 1. Allgemeine Vertragsbedingungen

Lärm
Es sind die geltenden gesetzlichen und berufsgenossenschaftlichen Regelungen sowie die betreffenden Vorschriften der Landeshauptstadt München einzuhalten.

Bei der Überschreitung von Lärmgrenzwerten sind zu Lasten des AN lärmmindernde Maßnahmen durchzuführen. Sollten in diesem Zusammenhang messtechnische Untersuchungen oder fachliche Betrachtungen erforderlich sein, so werden diese seitens des AN veranlasst bzw. durchgeführt.

In der Kalkulation entsprechender Leistungspositionen sind Schallschutzmaßnahmen einzupreisen. Bei der Überschreitung von Lärmgrenzwerten sind zu Lasten des AN lärmmindernde Maßnahmen durchzuführen.

2.1.14. Schutzmaßnahmen

Im Gewerk G05 Baustelleneinrichtung/Rohbau werden Leistungen zum allgemeinen Schutz der Baustelle erbracht. Das sind solche wie Baumschutz, Bauzaun, Zugangstore, Bauschilder und ggfs. Objektschutz.
Weitere Schutzmaßnahmen im Zuge des Baufortschrittes eigenes Gewerk sind durch den AN zu planen. Insbesondere die Sicherung im Bereich Kommunwand während der Ausführung, die Unversehrtheit angrenzender Bereiche sowie der Schutz der Bewohner bzw. Nutzer ist zu beachten.

Entsprechend seiner gewählten Ausführungstechnologie hat darüber hinaus jeder AN alle für die eigene Leistung notwendige weitere Schutzmaßnahme selbst zu planen, mitzubringen, herzustellen und zu beseitigen. Eventuelle Drittmaßnahmen (Planung, öffentlich- rechtliche Genehmigung und Prüfung, Ertüchtigung der Unterkonstruktion usw.) sind darin eingeschlossen.

2.1.16. Medienleitungen

Im Baubereich sind aktive Medien anzutreffen.
Soweit weitere aktive Medien angetroffen werden, ist die Objektüberwachung beziehungsweise der verantwortliche Fachingenieur zu verständigen

2.1.23 Arbeiten anderer Unternehmer auf der Baustelle.

Während der Arbeiten des AN werden parallel Leistungen anderer Gewerke auf der Baustelle ausgeführt. Die Bauzeit ist dem Bauablaufplan zu entnehmen. Insbesondere Bauleistungen von AN der Gewerke G05 Baustelleneinrichtung/Rohbau (Baumeister) G10 Dacharbeiten/Klempner, G35 Schlosser, G15 Fenster und Sonnenschutz, G17 Pfosten-Riegelfassade, G18 Trockenbauarbeiten, G23 Innenputzarbeiten, G24 Fassadenputz, WDVS, G08 Gerüstbau sowie technische Ausbaugewerke (TGA) sind zu berücksichtigen.

Abstimmungen zur Nutzung von Flächen zum Baustellenbetrieb und ständige Koordinierungsleistungen mit allen am Bau beteiligten Gewerken sind zu berücksichtigen und in die Einheitspreise einzukalkulieren.

2.2. Angaben zur Ausführung VOB/C DIN 18299

2.2.1. Vorgesehene Arbeitsabschnitte

Seitens des AG sind keine detaillierten Bauabschnitte für seine Leistungen geplant. Der AN wird aber aufgefordert, umgehend nach der Beauftragung einen Bauablaufplan seiner Leistungen vorzulegen. Diese Leistungen sind mit den AN gemäß Punkt 2.1.23 zu koordinieren. In Abstimmung mit AG oder dessen Beauftragten, z. B. Sigeko, werden diese Pläne zur Ausführung frei gegeben. Darin sind die geplanten Ausführungszeiten enthalten, die entsprechend vertragswirksam werden.

Der Ablauf richtet sich nach dem übergeordneten Terminrahmenplan. Die Leistungen werden ohne geplante Unterbrechungen innerhalb des Bauablaufes ausgeführt.
Es ist jedoch mit mehrmaligem Wechsel (bis zu 5 Wechsel) der Ausführungsorte innerhalb des Bauvorhabens zu rechnen. Dies ist in die EP einzurechnen und wird nicht separat vergütet.

2.2.2. Besondere Erschwernisse

Gemäß der einleitenden Beschreibungen sind das Wohngebäude G auf dem Grundstück sowie die bleibende Kommunwand/Brandwand am Bauteil A zu berücksichtigen.
Grundsätzlich sind deshalb Verfahren und Geräte so einzusetzen, dass jegliche Emissionen minimiert werden. Darüber hinaus erforderliche Arbeiten sind im Vorfeld im Rahmen des Bauablaufplans und wöchentlich anzumelden. Zur Bewertung einzelner Arbeiten sind im Zweifelsfall im Vorfeld probeweise Messungen bzw. Abstimmungen mit den Nachbarn zu Auswirkungen vorzunehmen.
Die in der Ausschreibung beschriebene Forderung "lärmarm" bezieht sich im Sinne der Bauarbeiten auf folgende Maßnahmen:

Schallschutz
- Einsatz von schallgedämpften Geräten gemäß Maschinenbaurichtlinie
- Maximale Lärmreduzierung beim Einsatz der Maschinentechnik
Die Einhaltung der vorgeschriebenen Emissionswerte ist neben der Gerätewahl durch geeignete Maßnahmen wie Standortwahl oder Einsatz von schallschluckenden Maßnahmen zu gewährleisten.
Der AN ist für die eingesetzten Geräteparameter nachweispflichtig.

Erschütterungsschutz
Hinsichtlich Schutz vor Erschütterung werden die Gebäude nach DIN 4150-3 entsprechend Tabellen 1 und 3, Zeilen 3, als Bauten eingestuft mit besonderer Erschütterungsempfindlichkeit. Die daraus resultierenden Anforderungen der DIN 4150-3 sind durch den Einsatz erschütterungsarmer Bauverfahren einzuhalten.

Staubemission
Arbeitsverfahren sind so auszuwählen und durchzuführen, dass möglichst wenig Staub freigesetzt wird. Bei Tätigkeiten mit Staubexposition ist eine Ausbreitung des Staubes auf unbelastete Arbeitsbereiche zu vermeiden, soweit dies nach dem Stand der Technik möglich ist. (Staubwände, Abplanungen, Absaugung, geeignete Transportmittel). Im Außenbereich sind Befeuchtung durch Wasser als feiner Sprühnebel einzusetzen. Schuttrutschen sind nur in dichter Ausführung mit Staubschutzhüllen einsetzbar.

2.2.6. Besondere Anforderungen an Baustellen- und Entsorgungseinrichtungen

Entsprechend seiner gewählten Ausführungstechnologie hat der AN alle für seine eigene Leistung notwendigen Baustelleneinrichtungen selbst zu planen, mitzubringen oder herzustellen und wieder zu beseitigen. Damit in Verbindung stehende Kosten für Planung, öffentlich-rechtliche Genehmigungen, Ertüchtigung der Baustelleneinrichtung usw. sind in die Einheitspreise einzukalkulieren.

Nicht mehr benötigte Teile der Baustelleneinrichtung sind unverzüglich zu entfernen.
Nach Abbau der Baustelleneinrichtung sind das dafür benötigte Gelände bzw. die genutzten baulichen Anlagen und Gebäude in den ursprünglichen Zustand zu versetzen, falls nichts anderes vereinbart worden ist.

2.2.7. Gerüste

Entsprechend seiner gewählten Ausführungstechnologie hat jeder AN alle für seine eigene Leistung notwendigen Baubehelfe selbst zu planen, mitzubringen oder herzustellen und wieder zu beseitigen. Damit in Verbindung stehende Kosten für Planung, öffentlich-rechtliche Genehmigungen, Ertüchtigung der Gerüste und Baubehelfe usw. sind ebenso wie die Leistung selbst in die Einheitspreise einzukalkulieren.

2.2.8. Mitbenutzung von Gerüsten

Die Fassadengerüste vom AN Gerüstarbeiten werden für alle am Bau beteiligten Firmen zur Nutzung überlassen. Das sind Fassadengerüste für die Dach- (AN Abdichtung, Klempner) und Fassadengewerke (AN Außenputz, WDVS, Fenster, Pfosten-Riegelfassade, Schlosser, Sonnenschutz).

2.2.9. Abrechnung nach bestimmten Zeichnungen oder Tabellen.

Das Aufmaß hat anhand von Plänen zu erfolgen. Das Aufmaß ist in Papierfom und elektronisch zu übergeben. Die bevorzugte Schnittstellenkonfiguration ist dabei das Format DA 11 oder Excellisten.
Aufmaße sind in Positionsreihenfolge und positionsweise kumulativ zu erfassen.

Zu jedem Einzelaufmaß ist ein Aufmaßdeckblatt zu erstellen, auf dem die Positionsmenge Soll gesamt, Positionsmenge Ist gesamt und der Positionsmengenzuwachs zum jeweiligen Aufmaß ablesbar gelistet ist.

## 3. Zusätzliche Technische Vertragsbedingungen (ZTV) für TG-Beschichtung
3. Zusätzliche Technische Vertragsbedingungen (ZTV) für TG-Beschichtung

3.1. Art und Umfang der Leistung

Gegenstand dieser Ausschreibung sind Leistungen gemäß VOB/C ATV DIN 18336 Abdichtungsarbeiten,  VOB/C ATV DIN 18349 Betonerhaltungsarbeiten, VOB/C ATV DIN 18363 (Maler- und Lackierarbeiten) Beschichtungsarbeiten, sowie die projektspezifischen Leistungen gemäß Beschreibung der Baumaßnahme. Alle Kosten, die durch Leistungsdefinitionen dieser ZTV entstehen, sind vom Bieter in die Einheitspreise des Angebotes einzurechnen.
Die beschriebenen Arbeiten verstehen sich, sofern nicht anders angegeben, einschl. aller erforderlichen Materiallieferungen frei Verwendungsstelle sowie aller Vor- und Nebenarbeiten,
Mehraufwendungen bei zeitlich getrennten Arbeitsgängen bzw. Arbeitsunterbrechungen, die zu den betreffenden Arbeiten gehören und ohne die eine fachgerechte Fertigstellung der Arbeiten nicht möglich ist.

Die Leistung umfasst alle Beschichtungsarbeiten auf Betonflächen der Tiefgaragen- und Rampenböden und - sockel.

3.2. Nebenangebote

Nebenangebote werden zugelassen.

3.3. Qualifikation AN

Die fachliche und wirtschaftliche Qualifikation des Bieters ist durch Präqualifikationsnachweis gemäß Angabe unter Punkt 3. im Angebotsschreiben (KFB V 3) oder durch Eigenerklärung zur Eignung (KFB V 7) nachzuweisen. Subunternehmer sind bei Angebotsabgabe zu benennen (KFB VE 5 EU, Eignungsleihe).

3.4. Unterlagen für Behörden, öffentl. Stellen sowie Versorgungsunternehmen

Die für die Baugenehmigungsbehörde, für andere öffentliche Stellen und Versorgungsunternehmen erforderlichen Unterlagen stellt der AN für seinen Leistungsbereich rechtzeitig auf und holt etwa erforderliche Genehmigungen im Einvernehmen mit dem AG ein.
Dafür anfallende Kosten sind mit den Angebotspreisen abgegolten. Entstehen dem AG Kosten durch Verzögerungen, fehlerhafte oder mangelhafte Unterlagen, die zusätzliche Untersuchungen oder Prüfungen erfordern, so trägt der AN die entstehenden Kosten.

3.5. Anzeigen gegenüber Behörden und Versorgern

Die Baubeginnsanzeige erfolgt durch den AG eine Woche vor Beginn der Arbeiten.
Die Abmeldung und Abtrennung der Medien/Sparten erfolgt ebenfalls durch den AG. Der AN erhält vor Baubeginn hierzu eine schriftliche Bestätigung.

3.6. Baubegleitende Beprobungen

Die Beprobung und Analytik von Bausubstanz- und Bodenproben erfolgen ausschließlich durch die Fachbauleitung des AG. Geeignetes Gerät zur Beprobung ist durch den AN ohne gesonderte Vergütung bereitzustellen. Es gilt ausschließlich die von der AG-Bauleitung vorgelegte Deklarationsanalytik.

3.7. Entsorgung und Verwertung
vgl. BVB, KFB V9, Punkt 10.13 und ergänzend KFB VE 15

Es sind sämtlich anfallende Abfälle gemäß der Baustellenabfallentsorgungssatzung der LH München zu trennen und den jeweiligen Entsorgungsstellen zuzuführen.

Für die gesetzlichen, insbesondere die abfallrechtlichen Bestimmungen besteht eine elektronische Nachweis- und Dokumentationspflicht. Der AN stellt sicher, dass er bzw. von ihm beauftragte Spediteure für die Aufstellung, Vorhaltung sowie den Transport von Containern, Lieferungen, etc., über die notwendigen behördlichen Genehmigungen verfügen und gesetzliche Auflagen eingehalten werden und diese dem AG gegenüber nachgewiesen werden.

3.8. Toleranzen

Für diesen Leistungsbereich gilt DIN 18201 und DIN 18202, für vorgefertigte Teile DIN 18203-2.
Toleranzen werden nach DIN 18202, aktuelle Fassung bewertet.
Grenzmaße Tabelle 1
Winkeltoleranzen Tabelle 2
Ebenheitstoleranzen Tabelle 3, hier jeweils erhöhte Anforderungen gem. Zeile 4 und 7.

Stellt der AN im Rahmen der Ausführung seiner Leistungen hiervon abweichende Toleranzen fest, so ist der AG hierüber inkl. der daraus resultierenden Konsequenzen unverzüglich schriftlich zu informieren.
Höhere Anforderungen werden in gesonderten Leistungspositionen vergütet.

3.9. Baumaße

Das Aufmass ist vom AN grundsätzlich eigenverantwortlich am Bau zu nehmen.
Fordert der AG, dass die Konstruktionen schon zu einem Zeitpunkt zur Montage bereitstehen müssen, der ein vorheriges Aufmass unmöglich macht, so sind unter Berücksichtigung der Bautoleranzen nach DIN die Fertigungsmaße mit dem AG zu vereinbaren.

3.10. Ausführung

Alle Beschichtungen müssen ein gleichmäßiges, stößefreies, rissefreies und fleckenloses Aussehen ohne Ausscheidungen haben.

  Vor Beginn der Arbeiten ist der Untergrund auf seine Eignung hin zu überprüfen. Etwaige Bedenken sind unverzüglich geltend zu machen.

  Bei Übergängen von verschiedenartigen Baustoffen, bei nachträglich eingebundenen Bauteilen sowie bei nachgemauerten Schlitzen ist die fachgerechte Ausführung besonders zu überprüfen.

  Die Arbeiten verstehen sich, wenn nicht ausdrücklich anders beschrieben, als fix und fertige Leistung, einschließlich Lieferung aller erforderlichen Materialien und Nebenleistungen.

Die Einhaltung aller gültigen Richtlinien und Herstellervorgaben wird für die jeweiligen Systemaufbauten vorausgesetzt.

3.11. Anschlüsse, Fugen

Die Anschlüsse an den Baukörper müssen den bauphysikalischen Anforderungen an Wärme-, Schall- und Brandschutz sowie Fugenbewegungen entsprechen (s. ff).

Dehnfugen am Baukörper sind an gleicher Stelle in den Konstruktionen vorzusehen bzw. zu übernehmen.

3.12. Wartung und Pflege

Vom AN sind alle von ihm gelieferten Produkte, die zur Sicherstellung einer dauerhaften Funktionstüchtigkeit und Lebensdauer einer regelmäßigen Wartung bedürfen, Benutzerinformationen für den AG zu erstellen, die aus Produktinformation, Bedienungsanleitung und Wartungsanleitung bestehen müssen. Insbesondere müssen die Benutzerinformationen Angaben zu folgenden Themen beinhalten:

- Produktinformationen
- Bedienungsanleitung (Angaben zu bestimmungsgemäßer Verwendung und Fehlgebrauch)
- Wartungsanleitung
- Reinigung und Pflege
- Instandhaltung

Die Benutzerinformationen sind dem AG in schriftlicher und digitaler Form nach Abschluss der vertraglichen Leistungen zu übergeben.

3.13. Blitzschutz

Vor Ausführung der Arbeiten ist eine Abstimmung mit der beauftragten Blitzschutzfirma bezüglich Blitzschutzverbindungen sowie der Art und Anzahl der Anschlusspunkte an den Übergabestellen durch den AN herbeizuführen.

## 4. Angebotsunterlagen und Angebotspläne AG
Angebotsunterlagen und Angebotspläne

Übersicht der Anlagen zum Leistungsverzeichnis

A 1 Straßenkarte  A4, unmaßstäblich (2 Seiten)
A 2 Luftbilder  A4, unmaßstäblich (2 Seiten)
A 4 Freiflächengestaltungsplan (Baugenehmigung)A3, unmaßstäblich
A 5 Baumbestandsplan und Schutzbereiche (Baugenehmigung)A3, unmaßstäblich
A 6 BZP Terminrahmenplan V1.13  A3, unmaßstäblich (2 Seiten)
A 7 Ansichten Neubau Ost-West und BestandsgebäudeA3, unmaßstäblich (2 Seiten)
A 8 Grundrisse Neubau UG bis 2.OGA0, M1:100 (4 Pläne)
A 10 Schnitte A, B, H, K Neubau A+BA1, M1:50 (4 Pläne)
A 15 Details  A0, M1:50 bis M1:5 (3 Pläne) *

Übersicht der Anlagen zum Leitungsverzeichnis

LV mit Deckblatt, Vorbemerkungen und Leistungspositionen als GAEB-Datei

## FEL_G28 TG-Beschichtung
Datum: 10.02.2026

### 28 TG-Bodenbeschichtung

#### 28.1 Baustelleneinrichtung, Stundenlohnarbeiten

##### 28.1.1 Baustelleneinrichtung

**28.1.1.1 Baustelleneinrichtung**
Baustelle für die eigenen Leistungen aufbauen, über die gesamte Bauzeit vorhalten sowie Beräumung der Baustelle inkl. Wiederherstellung des Geländes.

Bauseits werden neben dem Fassadengerüst mit Schutzeinrichtungen vom AN Rohbau gemäß beiliegendem BE-Plan folgende Einrichtungen vorgehalten:

- BE-Zufahrt mit behördlicher Genehmigung
- Einfriedung mit Bauzäunen und -tore
- Errichtung Sanitärcontainer zur Mitbenutzung
- Errichtung Baustrom- und Bauwasserverteilung zur Mitbenutzung

Eine temporäre Lagerung der Baustoffe auf dem Baufeld bzw. im Neubau selbst sowie ein Standort für Zwischenlager Fenster oder Bauteile PRF sind immer mit dem AG / der Bauleitung abzustimmen.

In den Pauschalpreis einzurechnende Leistungen sind:
- Herrichten und Beseitigen erforderlicher Lager- und Arbeitsplätze
- Herrichten und Beseitigen Versorgungsleitungen zur Verwendungsstelle
- zusätzliche Hebezeuge inkl. Einsatzzeiten
- Absperrungen von Gefahrzonen
- Baubeleuchtungen für eigene Arbeiten bei Dunkelheit
- Schutzmaßnahmen gemäß UVV, ASR, AStV, Vorgaben SiGeKo
- Schutzmaßnahmen gegen Witterungseinflüsse wie Nässe, Frost, Schnee etc.
- Kontrolle aller eigenen Sicherungsmaßnahmen

Die Anmietung weiterer öffentlicher bzw. privater Flächen für die Durchführung eigener Leistungen sind vom AN direkt mit den zuständigen Eigentümern, der zuständigen Stelle oder Behörden abzustimmen, zu vereinbaren und abzuwickeln.

Grundvorhaltung 4 Wochen
Menge: 1,000 psch

**28.1.1.2 Zusätzliche Vorhaltung Baustelleneinrichtung**
Vorhalten und Betreiben der vorbeschriebenen Baustelleneinrichtung über die Grundvorhaltung von 4 Wochen hinaus.
Menge: 4,000 stwo

##### 28.1.2 Stundenlohnarbeiten

*Hinweis: Stundenlohnarbeiten*
Stundenlohnarbeiten

Ergänzend zu Paragraph 15 VOB/B wird vereinbart:
Nachfolgende Stundenlohnarbeiten werden nur nach Erteilung besonderer schriftlicher Aufträge ausgeführt und vergütet. Die Abrechnung erfolgt nach Verrechnungssätzen gegen Nachweis der tatsächlichen geleisteten Stunden und des Materialverbrauches.

Die Stundenverrechnungssätze enthalten:
- den tatsächlichen Lohn
- die Zuschläge für
- Gemeinkosten
- Sozialkassenbeiträge
- Winterbauumlage sowie
- Lohn- bzw. Gehaltsnebenkosten

Nicht enthalten sind:
- die Zuschläge für
- Überstunden
- Nacht-, Sonntags- und Feiertagsarbeit

Für Stundenlohnarbeiten und Materiallieferungen gegen Nachweis sind Wege und Transportkosten mit einzukalkulieren.

**28.1.2.3 Vorarbeiter**
Stundenlohnarbeiten Vorarbeiter für zusätzlich geforderte Arbeiten
Menge: 10,000 h

**28.1.2.4 Facharbeiter**
Stundenlohnarbeiten Facharbeiter für zusätzlich geforderte Arbeiten
Menge: 10,000 h

**28.1.2.5 Helfer**
Stundenlohnarbeiten Helfer für zusätzlich geforderte Arbeiten
Menge: 10,000 h

#### 28.2 TG-Bodenbeschichtung Bauteil B Schule

##### 28.2.1 Beschichtung TG-Bodenplatte OS 11b

*Hinweis: System- und Produkteigenschaften OS 11b*
System- und Produkteigenschaften OS 11b

Das ausgeschriebene System OS11b besteht aus einer Epoxidharzgrundierung, ggf. einer Egalisierung,
einer elastischen Oberflächenschutzschicht (hwO) aus einer pigmentierten, zweikomponentigen Epoxi-Polyurethan-Kombination und einer pigmentierten, elastifizierten Epoxidharz-Deckversiegelung.

Leistungsmerkmale:
- Abriebfestigkeit nach DIN EN ISO 5470- 1: Masseverlust weniger als 3 000 mg, Reibrad: H22/1000 Zyklen/Last: 1 000 g. Zusätzlich müssen die Anforderungen der EN 13813 erfüllt sein (siehe 4.2.2)
- CO2-Durchlässigkeit nach DIN EN 1062-6, Sd > 50 m
- Wasserdampf-Durchlässigkeit nach DIN EN ISO 7783-1 und DIN EN ISO 7783-2: Klasse III
- Kapillare Wasseraufnahme und Wasserdurchlässigkeit,DIN EN 1062-3, w < 0,1 kg/m² * h0,5
- Haftfestigkeit nach Prüfung auf Temperaturwechselverträglichkeit:
- Für Anwendungen im Außenbereich unter Einfluss von Tausalzen: Gewitterregenbeanspruchung (Temperaturschock) (10x) und Frost-Tau-Wechselbeanspruchung mit Tausalzangriff (50x) nach DIN EN 13687-2 und DIN EN 13687-1. Nach Temperaturwechselbeanspruchung
- a) keine Risse, Blasen, Ablösungen
- b) Abreißversuch ≥ 1,5 (1,0) N/mm²
- Widerstandsfähigkeit gegen starken chemischen Angriff Klasse I: 3 d ohne Druck. Prüfflüssigkeiten: Gruppen 1, 3 und 10 nach DIN EN 13529 24 h nach der Entnahme der Beschichtung aus der Prüfflüssigkeit Verringerung der Härte um weniger als 50 % bei Messung nach dem Eindruckversuch nach Buchholz, DIN EN ISO 2815, oder Shore-Härte, DIN EN ISO 868
- Rissüberbrückungsfähigkeit im Anschluss an die
- Konditionierung nach DIN EN 1062-11:2002-10,
- 4.1 - 7 Tage bei 70 °C für Reaktionsharzsysteme
- DIN EN 1062-7:
- Rissüberbrückungsfähigkeit: B 3.2 (-20 °C)
- Schlagfestigkeit nach DIN ISO 6272-2:
- Nach der Belastung keine Risse und kein Abblättern Klasse I: ≥ 4 Nm
- Abreißversuch nach DIN EN 1542: ≥ 1,5 (1,0) N/mm²
- Brandverhalten nach Aufbringung gemäß DIN EN 13501-1, Cfl-s1 (Schwerentflammbar)
- Griffigkeit/Rutschfestigkeit nach DIN EN 13036-4: Klasse III ( > 55 ) im nassen Zustand geprüfte Einheiten (außen)
- Radondicht

**28.2.1.1 Untergrundvorbereitung Beton flügelgeglättet**
Flügelgeglätteten Untergrund prüfen und durch geeignete Maßnahmen wie Schleifen, Fräsen, oder staubarmes Kugelstrahlen einen haft- und tragfähigen Untergrund herstellen.
inkl. Reinigung, Aufnahme, Abtransport und ordnungsgemäßer Entsorgung von anfallendem Bauschutt.

Der Untergrund muss sauber, trocken und frei von Zementschleier, Staub, Öl sowie Fett und anderen haftungsmindernden Verunreinigunen sein.
Menge: 320,000 m2
DIN276 2008: 325

**28.2.1.2 Untergrundvorbereitung Anschlüsse**
Vorbereitung des Untergrundes der Anschlüsse
an aufgehenden Bauteilen,
sowie der Details durch Schleifen
mit geeigneten Schleifgeräten
h bis 15 cm
Menge: 75,000 m
DIN276 2008: 325

**28.2.1.3 Fräsen im Bereich der Arbeitsfugen**
*** Bedarfsposition mit GB
Maschinelles Fräsen in einer Breite von ca. 10 cm,
ca. 3-5 mm tief; inkl. Aufnahme, Abtransport und
ordnungsgemäßer Entsorgung des Fräsgutes.
Menge: 20,000 m
DIN276 2008: 325

**28.2.1.4 Grundierung**
*** Bezugsbeschreibung
Grundierung
Aufbringen einer Grundierung aus einem vorgefüllten zweikomponentigen Epoxidharz auf den vorbereiteten Untergrund.

Verbrauch: 0,3 - 0,5 kg/m²

Abstreuen mit feuergetrocknetem Quarzsand
gemäß Angaben des Herstellers.

Leitfabrikat: StoCretec StoPox GH 530

Angeb. Fabrikat: '.............................'

Fehlt ein Eintrag, kommt das ausgeschriebene Erzeugnis zum Einsatz. Gleichwertige Produkte sind zugelassen.
Der Nachweis der Gleichwertigkeit ist zu erbringen.
Menge: 320,000 m2

**28.2.1.5 2. Grundierung bei rückseitiger Feuchtebeanspruchung**
*** wie Position 28.2.1.4
wie vor als 2. Grundierung bei rückseitiger Feuchtebeanspruchung
Menge: 320,000 m2

**28.2.1.6 Egalisierung Rautiefe >0,5 - 1,0 mm**
*** Bedarfsposition mit GB
*** Bezugsbeschreibung
Egalisierung Rautiefe >0,5 - 1,0 mm

Aufbringen einer Kratzspachtelung auf die grundierten
Flächen, bestehend aus einem vorgefüllten, zweikomponentigen Epoxidharz

Abstreuen mit feuergetrocknetem Quarzsand
gemäß Angaben des Herstellers.

Leitfabrikat: StoCretec StoPox GH 530

Angeb. Fabrikat: '.............................'

Fehlt ein Eintrag, kommt das ausgeschriebene Erzeugnis zum Einsatz. Gleichwertige Produkte sind zugelassen.
Der Nachweis der Gleichwertigkeit ist zu erbringen.
Menge: 10,000 m2
DIN276 2008: 300

**28.2.1.7 Egalisierung > 1 mm Rautiefe je mm Rautiefe**
*** Bedarfsposition mit GB
*** wie Position 28.2.1.6
wie vor, jedoch für Rautiefen über 1 mm
je mm Rautiefe.
Menge: 10,000 m2
DIN276 2008: 300

**28.2.1.8 Dreieckskehle an aufgehenden Bauteilen**
Dreieckskehle an aufgehenden Bauteilen

Aufbringen einer Haftbrücke aus einem nicht
pigmentierten, zweikomponentigen Epoxidharz auf den vorbereiteten
Untergrund im Bereich der Dreieckskehle.

Herstellen einer Dreieckskehle, Schenkellänge 5 cm,
mit einem Epoxidharzmörtel, bestehend aus einem
nicht pigmentierten, zweikomponentigen Epoxidharz und
Quarzsand gemäß Herstellervorschrift.

Leitfabrikat: StoCretec StoPox GH 502

Angeb. Fabrikat: '.............................'

Fehlt ein Eintrag, kommt das ausgeschriebene Erzeugnis zum Einsatz.
Gleichwertige Produkte sind zugelassen.
Der Nachweis der Gleichwertigkeit ist zu erbringen.
Menge: 75,000 m
DIN276 2008: 325

**28.2.1.9 Rissüberbrückende Beschichtung OS 11b**
Rissüberbrückende Beschichtung OS 11b

Aufbringen einer elastischen Oberflächenschutzschicht (hwO),
bestehend aus einer zweikomponentigen Epoxi-Polyurethan-
Kombination und feuergetrocknetem Quarzsand nach Angaben
des Herstellers.

Verbrauch: 2,5 kg/m²
inklusive Schichtdickenzuschlag bei Rt = 0,5 mm
Verbrauch Quarzsand: 1,0 kg/m²

Die beschichtete Fläche wird anschließend
schichtweise mit feuergetrocknetem Quarzsand
0,3 - 0,8 mm im Überschuss abgestreut.

Leitfabrikat: StoCretec StoPox TEP Multi Top

Angeb. Fabrikat: '.............................'

Fehlt ein Eintrag, kommt das ausgeschriebene Erzeugnis zum Einsatz.
Gleichwertige Produkte sind zugelassen.
Der Nachweis der Gleichwertigkeit ist zu erbringen.

Die Beschichtung ist am Sockel von Stützen und Wänden bis
Oberkante Dreieckskehle hochzuziehen
Menge: 320,000 m2
DIN276 2008: 325

**28.2.1.10 Deckversiegelung**
Deckversiegelung

Entfernen des nicht eingebundenen Abstreukorns
und Aufbringen einer Deckversiegelung aus
einem pigmentierten, elastifizierten,
zweikomponentigen Epoxidharz

Verbrauch: ca. 0,7 kg/m²

Farbton: Standardfarbton nach Wahl

Leitfabrikat: StoCretec StoPox DV 100

Angeb. Fabrikat: '.............................'

Fehlt ein Eintrag, kommt das ausgeschriebene Erzeugnis zum Einsatz.
Gleichwertige Produkte sind zugelassen.
Der Nachweis der Gleichwertigkeit ist zu erbringen.

Die Deckversieglung ist am Sockel von Stützen und Wänden bis
Oberkante Dreieckskehle hochzuziehen
Menge: 320,000 m2
DIN276 2008: 325

**28.2.1.11 Anarbeiten Türschwelle**
Anarbeiten der ausgeschriebenen Beschichtungssysteme an Abschlußprofile der Naturstein/-Fliesenbeläge

Ausführung nach den techn. Richtlinien des Materialherstellers.
Die Haftung zum Untergrund ist immer objektbezogen zu prüfen
Menge: 5,000 m
DIN276 2008: 325

**28.2.1.12 Markierungslinien für Stellplätze**
*** Bezugsbeschreibung
Aufbringen von Markierungslinien für Stellplätze

Aufbringen von Markierungslinien mit einer
abriebfesten Markierungsfarbe, Breite 10 cm, auf die Deckversiegelung, Standardfarbton nach Wahl
Der Verbund mit der Beschichtung muss gewährleistet sein
Menge: 31,000 m
DIN276 2008: 325

**28.2.1.13 Markierung Behindertenparkplätze**
*** wie Position 28.2.1.12
Aufbringen von Behindertensymbolen mit einer
abriebfesten Markierungsfarbe, Größe 100 x 73,5 cm
Menge: 1,000 St
DIN276 2008: 325

##### 28.2.2 Beschichtung Rampen, Rinnen, Fugen OS 10

*Hinweis: System- und Produkteigenschaften OS 10*
System- und Produkteigenschaften OS 10
Das ausgeschriebene System OS 10 ist eine Parkdeckabdichtung gemäß VV TB, Teil C, lfd. Nr. C 3.12 und erfüllt die Anforderungen der Klasse OS 10 gemäß DIN 18532, Teil 6 sowie dem DBV Merkblatt "Parkhäuser und Tiefgaragen" zur Abdichtung von Parkdecks und Tiefgaragen. Das Abdichtungssystem auf PMMA-Harzbasis besteht aus einer Grundierung, einer vliesarmierten Detail- und Flächenabdichtung bzw. Dichtungsschicht / elastischer Schutzschicht (hwO) sowie einer Nutzschicht und Versiegelung in unterschiedlichen Oberflächenvarianten.

Leistungsmerkmale:
- Vollflächig vliesarmiertes Abdichtungssystem durchgehend auf PMMA-Harzbasis (Polymethylmethacrylat)
- Mechanisch hoch belastbar
- Schub- und scherfester Aufbau
- Nahtlos
- Systemintegrierte Detaillösungen
- Vollflächig haftend und unterlaufsicher
- Erhöhte dynamische Rissüberbrückung Klasse 4.2 (-20 °C) gemäß DIN EN 1062-7
- Kalt applizierbar
- Schnell reaktiv
- Befahrbar nach ca. 3 Stunden (+20 °C)
- Chemisch beständig
- Witterungs- und lichtbeständig (UV, IR)
- Butylfrei, lösemittelfrei, rutschhemmend

**28.2.2.14 Untergrundvorbereitung Beton flügelgeglättet**
Flügelgeglätteten Untergrund prüfen und durch geeignete Maßnahmen wie Schleifen, Fräsen, oder staubarmes Kugelstrahlen einen haft- und tragfähigen Untergrund herstellen.
inkl. Reinigung, Aufnahme, Abtransport und ordnungsgemäßer Entsorgung von anfallendem Bauschutt.

Der Untergrund muss sauber, trocken und frei von Zementschleier, Staub, Öl sowie Fett und anderen haftungsmindernden Verunreinigunen sein.
Menge: 50,000 m2
DIN276 2008: 325

**28.2.2.15 Untergrundvorbereitung Anschlüsse**
*** Bezugsbeschreibung
Vorbereitung des Untergrundes der Anschlüsse
an aufgehenden Bauteilen,
sowie der Details durch Schleifen
mit geeigneten Schleifgeräten
h bis 15 cm
Menge: 48,000 m
DIN276 2008: 325

**28.2.2.16 Untergrundvorbereitung Hochbord ca. 110 x 12 cm**
*** wie Position 28.2.2.15
b/h ca. 110 x 12 cm
Menge: 13,000 m2
DIN276 2008: 325

**28.2.2.17 Untergrundvorbereitung Hochbord ca. 65 x 12 cm**
*** wie Position 28.2.2.15
ca. 65 x 12 cm
Menge: 15,000 m2
DIN276 2008: 325

**28.2.2.18 Fräsen im Bereich der Arbeitsfugen**
*** Bedarfsposition mit GB
Maschinelles Fräsen in einer Breite von ca. 10 cm,
ca. 3-5 mm tief; inkl. Aufnahme, Abtransport und
ordnungsgemäßer Entsorgung des Fräsgutes.
Menge: 10,000 m
DIN276 2008: 325

**28.2.2.19 Grundierung**
Grundierung
Aufbringen einer 2-komponentige Grundierung auf Basis von Polymethylmethacrylatharz (PMMA) auf mineralischen Untergründen in der Fläche
Verbrauch: mind. 0,35 kg/m²
Leitfabrikat:  Triflex Cryl Primer 287
Angeb. Fabrikat: '.............................'

Fehlt ein Eintrag, kommt das ausgeschriebene Erzeugnis zum Einsatz. Gleichwertige Produkte sind zugelassen.
Der Nachweis der Gleichwertigkeit ist zu erbringen.
Menge: 75,000 m2

**28.2.2.20 Kratzspachtel, mineralischer Untergrund (Rt >0,5 bis 1,0 mm)**
*** Bedarfsposition mit GB
Kratzspachtel, mineralischer Untergrund (Rt >0,5 bis 1,0 mm)

Ausbesserung von Fehlstellen des vorhandenen mineralischen Untergrundes mit Kratzspachtel auf Basis von Basis von Polymethylmethacrylatharz (PMMA)
im Bereich von Rautiefen Rt >0,5 bis 1,0 mm.
unter Zugabe von bis zu 10 Quarzsand (0,2-0,6 mm)

Verbrauch mind. 2,00 kg/m² pro mm Schichtdicke.

Ausführung nach den technischen Richtlinien des Materialherstellers.

Leitfabrikat:  Triflex DeckFloor

Angeb. Fabrikat: '.............................'

Fehlt ein Eintrag, kommt das ausgeschriebene Erzeugnis zum Einsatz. Gleichwertige Produkte sind zugelassen.
Der Nachweis der Gleichwertigkeit ist zu erbringen.
Menge: 25,000 m2
DIN276 2008: 300

**28.2.2.21 Ausgleichsspachtel, mineralischer Untergrund (Rt >1 bis 10 mm)**
*** Bedarfsposition mit GB
Ausgleichsspachtel,mineralischer Untergrund (Rt >1 bis 10mm)

Ausbesserung von Fehlstellen des vorhandenen mineralischen Untergrundes mit Ausgleichsspachtel auf Basis von  Polymethylmethacrylatharz (PMMA)
unter Zugabe von bis zu 20 kg Quarzsand (0,7-1,2 mm)

Verbrauch mind. 2,00 kg/m² pro mm Schichtdicke.

Stellmittel Pulver, Zugabe je nach Temperatur und gewünschtem Thixotropierungsgrad ca. 2 %.

Ausführung nach den technischen Richtlinien des Materialherstellers.

Leitfabrikat:  Triflex DeckFloor

Angeb. Fabrikat: '.............................'

Fehlt ein Eintrag, kommt das ausgeschriebene Erzeugnis zum Einsatz. Gleichwertige Produkte sind zugelassen.
Der Nachweis der Gleichwertigkeit ist zu erbringen.
Menge: 25,000 m2
DIN276 2008: 300

**28.2.2.22 Profilieren Verdunstungsrinne**
Verdunstungsrinne profilieren gem. Detailpläne.
Profil in bauseitiger Aussparung der Bodenplatte mit 2-komponentigem, pigmentiertem Polymermörtel auf Basis von Polymethylmethacrylatharz (PMMA) erstellen
Verbrauch mind. 2,20 kg/m².
Farbton: Standardfarbton nach Wahl

Ausführung nach den technischen Richtlinien des Materialherstellers.

Aussparung, bxh 30cm x 5 cm
Rinnebreite 30 cm, Rinnentiefe 2 cm, 2 -seitig abgeschrägt

Leitfabrikat:  Polymermörtel Triflex Cryl RS 240

Angeb. Fabrikat: '.............................'

Fehlt ein Eintrag, kommt das ausgeschriebene Erzeugnis zum Einsatz. Gleichwertige Produkte sind zugelassen.
Der Nachweis der Gleichwertigkeit ist zu erbringen.
Menge: 17,000 m
DIN276 2008: 325

**28.2.2.23 Dreieckskehle an aufgehenden Bauteilen**
Dreieckskehle an aufgehenden Bauteilen

Herstellen einer Dreieckskehle, Schenkellänge 5 cm,
mit einem Mörtel auf Basis von Polymethylmethacrylatharz (PMMA)

Ausführung nach den technischen Richtlinien des Materialherstellers.

Leitfabrikat:  Triflex DeckFloor

Angeb. Fabrikat: '.............................'

Fehlt ein Eintrag, kommt das ausgeschriebene Erzeugnis zum Einsatz. Gleichwertige Produkte sind zugelassen.
Der Nachweis der Gleichwertigkeit ist zu erbringen.
Menge: 25,000 m
DIN276 2008: 325

**28.2.2.24 Flächenabdichtung System OS 10**
*** Bezugsbeschreibung
Abdichten der Fläche mit Abdichtungsharz (PMMA) mit  Spezialvlieseinlage
Verbrauch mind. 3,00 kg/m².

Farbton: Standardfarbton nach Wahl
System- und Produkteigenschaften gem. Vorbemerkungen
Ausführung nach den techn. Richtlinien des Materialherstellers.

Leitfabrikat:  Triflex ProPark + Triflex Spezialvlies
Angeb. Fabrikat: '.............................'

Fehlt ein Eintrag, kommt das ausgeschriebene Erzeugnis zum Einsatz. Gleichwertige Produkte sind zugelassen.
Der Nachweis der Gleichwertigkeit ist zu erbringen.
Menge: 50,000 m2
DIN276 2008: 325

**28.2.2.25 Abdichtung Rand- und Wandanschlüsse**
*** wie Position 28.2.2.24
Abdichten Rand- und Wandanschlüsse mit Abdichtungsharz (PMMA) mit  Spezialvlieseinlage
Verbrauch mind. 3,00 kg/m².

Höhe min. 15 cm
Farbton: Standardfarbton nach Wahl
System- und Produkteigenschaften gem. Vorbemerkungen
Ausführung nach den techn. Richtlinien des Materialherstellers.

Leitfabrikat:  Triflex ProDetail + Triflex Spezialvlies
Angeb. Fabrikat: '.............................'

Fehlt ein Eintrag, kommt das ausgeschriebene Erzeugnis zum Einsatz. Gleichwertige Produkte sind zugelassen.
Der Nachweis der Gleichwertigkeit ist zu erbringen.
Menge: 25,000 m
DIN276 2008: 325

**28.2.2.26 Abdichtung Schöpfgrube**
*** wie Position 28.2.2.25
Innenabmessungen: b x l x h: 60 x 60 x 60 mm
Menge: 1,000 St
DIN276 2008: 325

**28.2.2.27 Abdichtung Verdunstungsrinne**
*** wie Position 28.2.2.25
Breite 600 mm
Höhe 20 mm, 2-seitig abgeschrägt
Menge: 12,000 m
DIN276 2008: 325

**28.2.2.28 Abdichtung Hochbord ca. 105 x 12 cm**
*** wie Position 28.2.2.25
b/h ca. 105 x 12 cm
Menge: 13,000 m2
DIN276 2008: 325

**28.2.2.29 Abdichtung Hochbord ca. 55 x 12 cm**
*** wie Position 28.2.2.25
b/h ca. 55 x 12 cm
Menge: 15,000 m2
DIN276 2008: 325

**28.2.2.30 Abdichtung Randabkantung 35 cm**
*** wie Position 28.2.2.25
am oberen Rampenende
Menge: 6,000 m
DIN276 2008: 325

**28.2.2.31 Abdichtung Arbeitsfuge/Betonierfuge Fugenbreite 5-10 mm, Fugentiefe 5-10 mm**
*** Bezugsbeschreibung
Abdichten der Arbeitsfuge/Betonierfuge mit Abdichtungsharz
(PMMA) mit  Spezialvlieseinlage
Verbrauch mind. 3,00 kg/m².
Farbton: Standardfarbton nach Wahl

einschl. Fuge flächenbündig mit 2-komponentigem, pigmentiertem
Polymermörtel auf Basis von Polymethylmethacrylatharz (PMMA).
egalisieren
Verbrauch mind. 2,20 kg/m².
Farbton: Standardfarbton nach Wahl

Ausführung nach den technischen Richtlinien des Materialherstellers.

Fugenbreite 5-10 mm, Fugentiefe 5-10 mm,

Leitfabrikat:  Triflex ProDetail + Triflex Spezialvlies
  Polymermörtel Triflex Cryl RS 240

Angeb. Fabrikat: '.............................'

Fehlt ein Eintrag, kommt das ausgeschriebene Erzeugnis zum Einsatz.
Gleichwertige Produkte sind zugelassen.
Der Nachweis der Gleichwertigkeit ist zu erbringen.
Menge: 10,000 m
DIN276 2008: 325

**28.2.2.32 Abdichtung Arbeitsfuge/Betonierfuge Fugenbreite 11-20 mm, Fugentiefe 11-20 mm**
*** wie Position 28.2.2.31
Fugenbreite 11-20 mm, Fugentiefe 11-20 mm
Menge: 10,000 m
DIN276 2008: 325

**28.2.2.33 Nutzschicht OS 10 Variante 1 inkl. Versiegelung**
Herstellung eines Fahrbahnbelags (Schutz- und Verschleißlage) für Standard-Beanspruchungen:

Beschichtung der Fläche auf Basis von Basis von Polymethylmethacrylatharz (PMMA)
Verbrauch mind. 4,00 kg/m²

Absandung im Überschuss mit Quarzsand, Körnung 0,7-1,2 mm.
Verbrauch mind. 7,00 kg/m² im Überschuss.

Entfernung des Überschusses nach Aushärtung.

Versiegeln der Fläche mit 2-komponentiger, pigmentierter Versiegelung auf Basis von Polymethylmethacrylatharz (PMMA)
Standardfarbton nach Wahl
Verbrauch mind. 0,70 kg/m²

Ausführung nach den technischen Richtlinien des Materialherstellers.

Leitfabrikat:  Triflex Pro Park OS 10 Variante 1:
  Triflex DeckFloor,
  Triflex Cryl Finish 209

Angeb. Fabrikat: '.............................'

Fehlt ein Eintrag, kommt das ausgeschriebene Erzeugnis zum Einsatz. Gleichwertige Produkte sind zugelassen.
Der Nachweis der Gleichwertigkeit ist zu erbringen.

Die Beschichtung ist am Sockel von Wänden bis
Oberkante Dreieckskehle hochzuziehen
Menge: 7,000 m2
DIN276 2008: 325

**28.2.2.34 Nutzschicht OS 10 Variante 3 inkl. Versiegelung**
Herstellung eines Fahrbahnbelags (Schutz- und Verschleißlage) für Standard-Beanspruchungen:

Beschichtung der Fläche auf Basis von Basis von Polymethylmethacrylatharz (PMMA)
Verbrauch mind. 4,00 kg/m²
Standardfarbton nach Wahl

Absandung im Überschuss mit Hartkorn grob (Mandurax-Einstreuung 1-3 mm)
Verbrauch mind. 7,00 kg/m² im Überschuss.

Entfernung des Überschusses nach Aushärtung.

Versiegeln der Fläche mit 2-komponentiger, unpigmentierter Versiegelung auf Basis von Polymethylmethacrylatharz (PMMA)
Verbrauch mind. 0,80 kg/m²

Ausführung nach den technischen Richtlinien des Materialherstellers.

Leitfabrikat:  Triflex Pro Park OS 10 Variante 3:
  Triflex DeckFloor,
  Triflex Cryl Finish 202

Angeb. Fabrikat: '.............................'

Fehlt ein Eintrag, kommt das ausgeschriebene Erzeugnis zum Einsatz. Gleichwertige Produkte sind zugelassen.
Der Nachweis der Gleichwertigkeit ist zu erbringen.

Die Beschichtung ist am Sockel von Wänden bis
Oberkante Dreieckskehle hochzuziehen
Menge: 42,000 m2
DIN276 2008: 325

**28.2.2.35 Anarbeiten an Rinnen**
Anarbeiten der ausgeschriebenen Beschichtungssysteme an Beschichtungsflansche der Edelstahlrinne.

Ausführung nach den techn. Richtlinien des Materialherstellers.
Die Haftung zum Untergrund ist immer objektbezogen zu prüfen
Menge: 7,000 m
DIN276 2008: 325

##### 28.2.3 OS 5b Sockel

*Hinweis: Systembeschreibung OS 5b Sockel*
Systembeschreibung OS 5b Sockel

Das ausgeschriebene System besteht aus einer Kratz- und Ausgleichsspachtelung aus einem zweikomponentigen Polymer-Zement-Gemisch und einer zweilagigen Oberflächenschutzschicht (hwO) bzw. mineralischen Dichtungsschlämme (MDS) aus einem zweikomponentigen Polymer-Zement-Gemisch.

Anforderung an das System:

- Muss ein Allgemeines bauaufsichtliches Prüfzeugnis (AbP) für den Einsatz als mineralische Dichtungsschlämme für Bauwerksabdichtungen gemäß Verwaltungsvorschrift Technische Baubestimmungen (VV TB), Juni 2018, lfd. Nr. C 3.26 haben.
- Die Leistungsmerkmale nach DIN V 18026 eines OS 5b Systems sind nachzuweisen
- Wasserdicht bis zu 3 bar
- Rissüberbrückungsklasse A3 bei -20°C (EN 1062-7, Verfahren A)
- Rissüberbrückungsklasse B 3.1 bei -20°C (EN 1062-7, Verfahren B)
- Rutschhemmung (DIN 51130) Klasse R11
- CO2-Durchlässigkeit nach DIN EN 1062-6: sD > 50 m
- Wasserdampf-Durchlässigkeit nach DIN EN ISO 7783-1 und DIN EN ISO 7783-2: Klasse I: sD < 4 m

Die folgenden Beschichtungsgänge sind von Unterkante Dreieckskehle bis auf eine Höhe
von 50 cm auszuführen.

**28.2.3.36 Untergrundvorbereitung Sockelflächen**
Untergrund prüfen und durch geeignee Maßnahmen wie Schleifen, Fräsen, oder staubarmes Kugelstrahlen einen haft- und tragfähigen Untergrund herstellen.
inkl. Reinigung, Aufnahme, Abtransport und ordnungsgemäßer Entsorgung von anfallendem Bauschutt.

Der Untergrund muss sauber und frei von Zementschleier, Staub, Öl sowie Fett und anderen haftungsmindernden Verunreinigunen sein.
Ggfls. vornässen gem. Herstellerangaben

Flächen von Unterkante Dreieckskehle bis auf eine Höhe
von 50 cm
Menge: 40,000 m2
DIN276 2008: 325

**28.2.3.37 Sockel abkleben**
Wand- und Stützensockel scharfkantig mittels Tesa abkleben
Menge: 125,000 m

**28.2.3.38 Kratzspachtelung Betonsockel**
Kratzspachtelung Betonsockel
Auftragen einer Kratzspachtelung zum Schliessen von Lunkern und Poren aus 2-komponentigem, Polymer-Zement-Gemischf auf vorbereitete, vorgenässte und mattfeucht abgetrocknete Betonflächen der  Wand- und Stützensockel.
Verbrauch: mind. 1 kg/m² bei Rautiefe 0,2 mm
Farbton: grau

Leitfabrikat: StoCretec StoCrete FB

Angeb. Fabrikat: '.............................'

Fehlt ein Eintrag, kommt das ausgeschriebene Erzeugnis zum Einsatz. Gleichwertige Produkte sind zugelassen.
Der Nachweis der Gleichwertigkeit ist zu erbringen.

Flächen von Unterkante Dreieckskehle bis auf eine Höhe
von 50 cm
Menge: 57,000 m2
DIN276 2008: 325

**28.2.3.39 Hohlkehle vertikal**
Hohlkehle vertikal
Aufbringen eines kunststoffmodifizierten Zementmörtels, StoCrete RM F, auf den vorgenässten Untergrund und Ausbilden einer Hohlkehle mit Radius r =5 cm,  vertikal in Ecken bis auf eine Höhe von 50 cm.
einschl. Nachbehandlung gemäß Herstellerangaben.

Leitfabrikat: StoCretec  StoCrete RM F

Angeb. Fabrikat: '.............................'

Fehlt ein Eintrag, kommt das ausgeschriebene Erzeugnis zum Einsatz. Gleichwertige Produkte sind zugelassen.
Der Nachweis der Gleichwertigkeit ist zu erbringen.

Flächen von Unterkante Dreieckskehle bis auf eine Höhe
von 50 cm
Menge: 3,000 m
DIN276 2008: 325

**28.2.3.40 Dichtband**
*** Bedarfsposition mit GB
Dichtband
Einbauen eines Dichtbands.
Bauteil:
Durchdringungen
Einbauteile
Boden-/Wandanschlüsse
Innen- und Außenkanten
Fugen

Leitfabrikat: StoCretec StoSeal Klebedichtband

Angeb. Fabrikat: '.............................'

Fehlt ein Eintrag, kommt das ausgeschriebene Erzeugnis zum Einsatz. Gleichwertige Produkte sind zugelassen.
Der Nachweis der Gleichwertigkeit ist zu erbringen.
Menge: 1,000 m
DIN276 2008: 325

**28.2.3.41 OS5b Beschichtung Sockel**
Aufbringen einer risseüberbrückenden mineralischen Dichtungsschlämme (MDS) aus einem zweikomponentigen Polymer-Zement-Gemisch,
OS 5b Systems nach DIN V 18026
auf  Wand- und Stützensockel oberhalb der Bodenplatte bis auf eine Höhe von 50 cm.

Anzahl der Lagen: 2
Verbrauch: mind. 3,5 kg/m²
Farbton: grau

Anforderung an das System gemäß Systembeschreibung

Leitfabrikat: StoCretec StoCrete FB

Angeb. Fabrikat: '.............................'

Fehlt ein Eintrag, kommt das ausgeschriebene Erzeugnis zum Einsatz. Gleichwertige Produkte sind zugelassen.
Der Nachweis der Gleichwertigkeit ist zu erbringen.

Flächen von Unterkante Dreieckskehle bis auf eine Höhe
von 50 cm
Menge: 57,000 m2

**28.2.3.42 Zulage Ausbildung Arbeitsfuge**
Arbeitsfuge Breite: bis 2 cm

Ausführung nach den techn. Richtlinien des Materialherstellers.
Die Haftung zum Untergrund ist immer objektbezogen zu prüfen.

Leitfabrikat: StoCretec StoCrete FB

Angeb. Fabrikat: '.............................'

Fehlt ein Eintrag, kommt das ausgeschriebene Erzeugnis zum Einsatz.
Gleichwertige Produkte sind zugelassen.
Der Nachweis der Gleichwertigkeit ist zu erbringen.
Menge: 5,000 m
DIN276 2008: 325

**28.2.3.43 Farbige Deckversieglung**
Aufbringen einer farbigen Deckversieglung als
starre, matte Schutzbeschichtung zur farbigen Gestaltung
und zum Schutz von Betonflächen,
CO2-dicht und diffusionsfähig

Farbton: mittelgrau, Standardfarbton nach Wahl des AG

Leitfabrikat: StoCretec StoCryl V 200

Angeb. Fabrikat: '.............................'

Fehlt ein Eintrag, kommt das ausgeschriebene Erzeugnis zum Einsatz. Gleichwertige Produkte sind zugelassen.
Der Nachweis der Gleichwertigkeit ist zu erbringen.

Flächen von Unterkante Dreieckskehle bis auf eine Höhe
von 50 cm
Menge: 57,000 m2

##### 28.2.4 Rinnen

**28.2.4.44 Ablaufrinne V2A 150/120 mm an Rampen**
*** Bezugsbeschreibung
Ablaufrinne V2A 150/120 mm an Rampen

aus Edelstahl V2A mit beidseitigem Beschichtungsflansch,
Rinnenkörper t=4 mm bzw. vertikaler Steg t=5 mm,
Rinnenhöhe 120 mm, Gitterrost 150 mm breit, PKW-befahrbar C250, MW30x10, inkl. Gitterrostarretierung liefern und einbauen.

Der Einbau beinhaltet das Setzen der Rinne auf vorgegebene Höhe in bauseitiger Vertiefung im Betonboden, das vollflächige Unterfüttern mit PCC-Mörtel in der Stärke von maximal 20 mm, die Verdübelung im Abstand von ca. 300 mm, das Verschweißen der einzelnen Rinnenelemente vor Ort und das Einlegen der Gitterroste.

Notwendige Formstücke und Zubehör werden in gesonderter Position abgerechnet.

Leitfabrikat:  BUCHBERGER Ablaufrinne V2A  ALR.8.150/120
  Buchberger GmbH,
  Pfünzer Straße 15,
  D-85122 Hofstetten,
  Tel. +49 8406 9294-0,
  Fax +49 8406 9294-20,
  info@buprofile.de

Angeb. Fabrikat: '.............................'

Fehlt ein Eintrag, kommt das ausgeschriebene Erzeugnis zum Einsatz. Gleichwertige Produkte sind zugelassen.
Der Nachweis der Gleichwertigkeit ist zu erbringen.
Menge: 3,500 m
DIN276 2008: 325

**28.2.4.45 Zulage Ablaufrinne für Ausführung V4A**
*** Bedarfsposition mit GB
Menge: 3,500 m
DIN276 2008: 325

**28.2.4.46 Rinnen-Endstück**
Rinnen-Endstück

mit umlaufendem Flansch und/oder Aufkantung h =max. 150 mm
Menge: 2,000 St
DIN276 2008: 325

**28.2.4.47 Rinnen-Ablauf DN70, 1500 mm lang, horizontaler Abgang**
Rinnen-Ablauf DN70, 1500 mm lang, horizontaler Abgang

In dieser Position ist das Herstellen einer Öffnung im stirnseitigen Rinnen-Endstück enthalten.
Menge: 1,000 St
DIN276 2008: 325

##### 28.2.5 Wartung

**28.2.5.48 Reinigung der Tiefgaragenflächen**
*** Bedarfsposition mit GB
Reinigung der Tiefgaragenflächen
Lose Verschmutzungen, wie z. B. Laub, Papier, etc. entfernen, TG-Flächen und Sockelbereiche durch maschinelle Nassreinigung (Hochdruck) von Taumittelresten und anhaftendem Schmutz gründlich reinigen. Inkl. Absaugen/Entfernen des anfallenden Schmutzwassers.
Menge: 430,000 m2
DIN276 2008: 325

**28.2.5.49 Inspektion der TG-Flächen 2 mal jährlich**
*** Bedarfsposition mit GB
Inspektion der TG-Flächen 2 mal jährlich

Inspektion der TG-Flächen, Sockelbereiche und Schrammboarde im Hinblick auf Verschleiß, Risse, Spurrillen, Ablösungen, Anschluß an Rinnen und Einbauteile. Schäden sind zu erfassen und dem Auftraggeber bzw.  Eigentümer oder Betreiber schriftlich aufzuzeigen.
1. bis 3. Jahr 2 mal jährlich inkl. Begehungsprotokoll
Vertragsdauer: 5 Jahre
Menge: 3,000 Jr
DIN276 2008: 325

**28.2.5.50 Inspektion der TG-Flächen 1 mal jährlich**
*** Bedarfsposition mit GB
Inspektion der TG-Flächen 1 mal jährlich

Inspektion der TG-Flächen, Sockelbereiche und Schrammboarde im Hinblick auf Verschleiß, Risse, Spurrillen, Ablösungen, Anschluß an Rinnen und Einbauteile. Schäden sind zu erfassen und dem Auftraggeber bzw.  Eigentümer oder Betreiber schriftlich aufzuzeigen.
1 mal jährlich inkl. Begehungsprotokoll;
Vertragsdauer: 5 Jahre
Menge: 2,000 Jr
DIN276 2008: 325

**28.2.5.51 Herstellung von Rissbandagen PMMA**
*** Bedarfsposition mit GB
Herstellung von Rissbandagen PMMA

Rissbandage gem. gemäß DBV-Merkblatt "Parkhäuser und Tiefgaragen" ausführen, inkl. Fräsarbeiten. Für die im Rahmen der Inspektion erfassten Risse, soweit sie nicht der Gewährleistung des AN unterliegen. Ausführung nur nach vorheriger Absprache mit dem AG
Breite: mind. 250 mm  Tiefe: mind. 5 mm
Menge: 1,000 m
DIN276 2008: 325

#### 28.3 TG-Bodenbeschichtung Bauteil G Bestandsgebäude

##### 28.3.2 Beschichtung Rampen OS 10

*Hinweis: System- und Produkteigenschaften OS 10*
System- und Produkteigenschaften OS 10
Das ausgeschriebene System OS 10 ist eine Parkdeckabdichtung gemäß VV TB, Teil C, lfd. Nr. C 3.12 und erfüllt die Anforderungen der Klasse OS 10 gemäß DIN 18532, Teil 6 sowie dem DBV Merkblatt "Parkhäuser und Tiefgaragen" zur Abdichtung von Parkdecks und Tiefgaragen. Das Abdichtungssystem auf PMMA-Harzbasis besteht aus einer Grundierung, einer vliesarmierten Detail- und Flächenabdichtung bzw. Dichtungsschicht / elastischer Schutzschicht (hwO) sowie einer Nutzschicht und Versiegelung in unterschiedlichen Oberflächenvarianten.

Leistungsmerkmale:
- Vollflächig vliesarmiertes Abdichtungssystem durchgehend auf PMMA-Harzbasis (Polymethylmethacrylat)
- Mechanisch hoch belastbar
- Schub- und scherfester Aufbau
- Nahtlos
- Systemintegrierte Detaillösungen
- Vollflächig haftend und unterlaufsicher
- Erhöhte dynamische Rissüberbrückung Klasse 4.2 (-20 °C) gemäß DIN EN 1062-7
- Kalt applizierbar
- Schnell reaktiv
- Befahrbar nach ca. 3 Stunden (+20 °C)
- Chemisch beständig
- Witterungs- und lichtbeständig (UV, IR)
- Butylfrei, lösemittelfrei, rutschhemmend

**28.3.2.1 Untergrundvorbereitung Beton flügelgeglättet**
Flügelgeglätteten Untergrund prüfen und durch geeignete Maßnahmen wie Schleifen, Fräsen, oder staubarmes Kugelstrahlen einen haft- und tragfähigen Untergrund herstellen.
inkl. Reinigung, Aufnahme, Abtransport und ordnungsgemäßer Entsorgung von anfallendem Bauschutt.

Der Untergrund muss sauber, trocken und frei von Zementschleier, Staub, Öl sowie Fett und anderen haftungsmindernden Verunreinigunen sein.
Menge: 21,000 m2
DIN276 2008: 325

**28.3.2.2 Untergrundvorbereitung Beton Bestands-Rampe**
Untergrund der Rampe prüfen und durch geeignete Maßnahmen wie Schleifen, Fräsen, oder staubarmes Kugelstrahlen, sowie Spachteln einen ebenen, haft- und tragfähigen Untergrund herstellen.
inkl. Reinigung, Aufnahme, Abtransport und ordnungsgemäßer Entsorgung von anfallendem Bauschutt.

Der Untergrund muss sauber, trocken und frei von Zementschleier, Staub, Öl sowie Fett und anderen haftungsmindernden Verunreinigunen sein.
Menge: 22,000 m2
DIN276 2008: 325

**28.3.2.3 Untergrundvorbereitung Anschlüsse**
Vorbereitung des Untergrundes der Anschlüsse
an aufgehenden Bauteilen,
sowie der Details durch Schleifen
mit geeigneten Schleifgeräten
h bis 15 cm
Menge: 25,000 m
DIN276 2008: 325

**28.3.2.4 Fräsen im Bereich der Arbeitsfugen**
*** Bedarfsposition mit GB
Maschinelles Fräsen in einer Breite von ca. 10 cm,
ca. 3-5 mm tief; inkl. Aufnahme, Abtransport und
ordnungsgemäßer Entsorgung des Fräsgutes.
Menge: 5,000 m
DIN276 2008: 325

**28.3.2.5 Grundierung**
Grundierung
Aufbringen einer 2-komponentige Grundierung auf Basis von Polymethylmethacrylatharz (PMMA) auf mineralischen Untergründen in der Fläche
Verbrauch: mind. 0,35 kg/m²
Leitfabrikat:  Triflex Cryl Primer 287
Angeb. Fabrikat: '.............................'

Fehlt ein Eintrag, kommt das ausgeschriebene Erzeugnis zum Einsatz. Gleichwertige Produkte sind zugelassen.
Der Nachweis der Gleichwertigkeit ist zu erbringen.
Menge: 43,000 m2

**28.3.2.6 Kratzspachtel, mineralischer Untergrund (Rt >0,5 bis 1,0 mm)**
*** Bedarfsposition mit GB
Kratzspachtel, mineralischer Untergrund (Rt >0,5 bis 1,0 mm)

Ausbesserung von Fehlstellen des vorhandenen mineralischen Untergrundes mit Kratzspachtel auf Basis von Basis von Polymethylmethacrylatharz (PMMA)
im Bereich von Rautiefen Rt >0,5 bis 1,0 mm.
unter Zugabe von bis zu 10 Quarzsand (0,2-0,6 mm)

Verbrauch mind. 2,00 kg/m² pro mm Schichtdicke.

Ausführung nach den technischen Richtlinien des Materialherstellers.

Leitfabrikat:  Triflex DeckFloor

Angeb. Fabrikat: '.............................'

Fehlt ein Eintrag, kommt das ausgeschriebene Erzeugnis zum Einsatz. Gleichwertige Produkte sind zugelassen.
Der Nachweis der Gleichwertigkeit ist zu erbringen.
Menge: 5,000 m2
DIN276 2008: 300

**28.3.2.7 Ausgleichsspachtel, mineralischer Untergrund (Rt >1 bis 10 mm)**
*** Bedarfsposition mit GB
Ausgleichsspachtel,mineralischer Untergrund (Rt >1 bis 10mm)

Ausbesserung von Fehlstellen des vorhandenen mineralischen Untergrundes mit Ausgleichsspachtel auf Basis von  Polymethylmethacrylatharz (PMMA)
unter Zugabe von bis zu 20 kg Quarzsand (0,7-1,2 mm)

Verbrauch mind. 2,00 kg/m² pro mm Schichtdicke.

Stellmittel Pulver, Zugabe je nach Temperatur und gewünschtem Thixotropierungsgrad ca. 2 %.

Ausführung nach den technischen Richtlinien des Materialherstellers.

Leitfabrikat:  Triflex DeckFloor

Angeb. Fabrikat: '.............................'

Fehlt ein Eintrag, kommt das ausgeschriebene Erzeugnis zum Einsatz. Gleichwertige Produkte sind zugelassen.
Der Nachweis der Gleichwertigkeit ist zu erbringen.
Menge: 5,000 m2
DIN276 2008: 300

**28.3.2.8 Dreieckskehle an aufgehenden Bauteilen**
Dreieckskehle an aufgehenden Bauteilen

Herstellen einer Dreieckskehle, Schenkellänge 5 cm,
mit einem Mörtel auf Basis von Polymethylmethacrylatharz (PMMA)

Ausführung nach den technischen Richtlinien des Materialherstellers.

Leitfabrikat:  Triflex DeckFloor

Angeb. Fabrikat: '.............................'

Fehlt ein Eintrag, kommt das ausgeschriebene Erzeugnis zum Einsatz. Gleichwertige Produkte sind zugelassen.
Der Nachweis der Gleichwertigkeit ist zu erbringen.
Menge: 25,000 m
DIN276 2008: 325

**28.3.2.9 Flächenabdichtung System OS 10**
Abdichten der Fläche mit Abdichtungsharz (PMMA) mit  Spezialvlieseinlage
Verbrauch mind. 3,00 kg/m².

Farbton: Standardfarbton nach Wahl
System- und Produkteigenschaften gem. Vorbemerkungen
Ausführung nach den techn. Richtlinien des Materialherstellers.

Leitfabrikat:  Triflex ProPark+ Triflex Spezialvlies
Angeb. Fabrikat: '.............................'

Fehlt ein Eintrag, kommt das ausgeschriebene Erzeugnis zum Einsatz. Gleichwertige Produkte sind zugelassen.
Der Nachweis der Gleichwertigkeit ist zu erbringen.
Menge: 43,000 m2
DIN276 2008: 325

**28.3.2.10 Abdichtung Rand- und Wandanschlüsse**
*** Bezugsbeschreibung
Abdichten Rand- und Wandanschlüsse mit Abdichtungsharz (PMMA) mit  Spezialvlieseinlage
Verbrauch mind. 3,00 kg/m².

Höhe min. 15 cm
Farbton: Standardfarbton nach Wahl
System- und Produkteigenschaften gem. Vorbemerkungen
Ausführung nach den techn. Richtlinien des Materialherstellers.

Leitfabrikat:  Triflex ProDetail + Triflex Spezialvlies
Angeb. Fabrikat: '.............................'

Fehlt ein Eintrag, kommt das ausgeschriebene Erzeugnis zum Einsatz. Gleichwertige Produkte sind zugelassen.
Der Nachweis der Gleichwertigkeit ist zu erbringen.
Menge: 25,000 m
DIN276 2008: 325

**28.3.2.11 Abdichtung Randabkantung 35 cm**
*** wie Position 28.3.2.10
am oberen Rampeenende
Menge: 3,500 m
DIN276 2008: 325

**28.3.2.12 Abdichtung Arbeitsfuge/Betonierfuge Fugenbreite 11-20 mm, Fugentiefe 11-20 mm**
Fugenbreite 11-20 mm, Fugentiefe 11-20 mm
Menge: 3,500 m
DIN276 2008: 325

**28.3.2.13 Nutzschicht OS 10 Variante 3 inkl. Versiegelung**
Herstellung eines Fahrbahnbelags (Schutz- und Verschleißlage) für Standard-Beanspruchungen:

Beschichtung der Fläche auf Basis von Basis von Polymethylmethacrylatharz (PMMA)
Verbrauch mind. 4,00 kg/m²
Standardfarbton nach Wahl

Absandung im Überschuss mit Hartkorn grob (Mandurax-Einstreuung 1-3 mm)
Verbrauch mind. 7,00 kg/m² im Überschuss.

Entfernung des Überschusses nach Aushärtung.

Versiegeln der Fläche mit 2-komponentiger, unpigmentierter Versiegelung auf Basis von Polymethylmethacrylatharz (PMMA)
Verbrauch mind. 0,80 kg/m²

Ausführung nach den technischen Richtlinien des Materialherstellers.

Leitfabrikat:  Triflex Pro Park OS 10 Variante 3:
  Triflex DeckFloor,
  Triflex Cryl Finish 202

Angeb. Fabrikat: '.............................'

Fehlt ein Eintrag, kommt das ausgeschriebene Erzeugnis zum Einsatz. Gleichwertige Produkte sind zugelassen.
Der Nachweis der Gleichwertigkeit ist zu erbringen.

Die Beschichtung ist am Sockel von Wänden bis
Oberkante Dreieckskehle hochzuziehen
Menge: 43,000 m2
DIN276 2008: 325

##### 28.3.3 OS 5b Sockel

*Hinweis: Systembeschreibung OS 5b Sockel*
Systembeschreibung OS 5b Sockel

Das ausgeschriebene System besteht aus einer Kratz- und Ausgleichsspachtelung aus einem zweikomponentigen Polymer-Zement-Gemisch und einer zweilagigen Oberflächenschutzschicht (hwO) bzw. mineralischen Dichtungsschlämme (MDS) aus einem zweikomponentigen Polymer-Zement-Gemisch.

Anforderung an das System:

- Muss ein Allgemeines bauaufsichtliches Prüfzeugnis (AbP) für den Einsatz als mineralische Dichtungsschlämme für Bauwerksabdichtungen gemäß Verwaltungsvorschrift Technische Baubestimmungen (VV TB), Juni 2018, lfd. Nr. C 3.26 haben.
- Die Leistungsmerkmale nach DIN V 18026 eines OS 5b Systems sind nachzuweisen
- Wasserdicht bis zu 3 bar
- Rissüberbrückungsklasse A3 bei -20°C (EN 1062-7, Verfahren A)
- Rissüberbrückungsklasse B 3.1 bei -20°C (EN 1062-7, Verfahren B)
- Rutschhemmung (DIN 51130) Klasse R11
- CO2-Durchlässigkeit nach DIN EN 1062-6: sD > 50 m
- Wasserdampf-Durchlässigkeit nach DIN EN ISO 7783-1 und DIN EN ISO 7783-2: Klasse I: sD < 4 m

Die folgenden Beschichtungsgänge sind von Unterkante Dreieckskehle bis auf eine Höhe
von 50 cm auszuführen.

**28.3.3.14 Untergrundvorbereitung Sockelflächen**
Untergrund prüfen und durch geeignee Maßnahmen wie Schleifen, Fräsen, oder staubarmes Kugelstrahlen einen haft- und tragfähigen Untergrund herstellen.
inkl. Reinigung, Aufnahme, Abtransport und ordnungsgemäßer Entsorgung von anfallendem Bauschutt.

Der Untergrund muss sauber und frei von Zementschleier, Staub, Öl sowie Fett und anderen haftungsmindernden Verunreinigunen sein.
Ggfls. vornässen gem. Herstellerangaben

Flächen von Unterkante Dreieckskehle bis auf eine Höhe
von 50 cm
Menge: 13,000 m2
DIN276 2008: 325

**28.3.3.15 Sockel abkleben**
Wand- uns Stützensockel scharfkantig mittels Tesa abkleben
Menge: 25,000 m

**28.3.3.16 Kratzspachtelung Betonsockel**
Kratzspachtelung Betonsockel
Auftragen einer Kratzspachtelung zum Schliessen von Lunkern und Poren aus 2-komponentigem, Polymer-Zement-Gemischf auf vorbereitete, vorgenässte und mattfeucht abgetrocknete Betonflächen der  Wand- und Stützensockel.
Verbrauch: mind. 1 kg/m² bei Rautiefe 0,2 mm
Farbton: grau

Leitfabrikat: StoCretec StoCrete FB

Angeb. Fabrikat: '.............................'

Fehlt ein Eintrag, kommt das ausgeschriebene Erzeugnis zum Einsatz. Gleichwertige Produkte sind zugelassen.
Der Nachweis der Gleichwertigkeit ist zu erbringen.

Flächen von Unterkante Dreieckskehle bis auf eine Höhe
von 50 cm
Menge: 13,000 m2
DIN276 2008: 325

**28.3.3.17 Dichtband**
*** Bedarfsposition mit GB
Dichtband
Einbauen eines Dichtbands.
Bauteil:
Durchdringungen
Einbauteile
Boden-/Wandanschlüsse
Innen- und Außenkanten
Fugen

Leitfabrikat: StoCretec StoSeal Klebedichtband

Angeb. Fabrikat: '.............................'

Fehlt ein Eintrag, kommt das ausgeschriebene Erzeugnis zum Einsatz. Gleichwertige Produkte sind zugelassen.
Der Nachweis der Gleichwertigkeit ist zu erbringen.
Menge: 1,000 m
DIN276 2008: 325

**28.3.3.18 OS5b Beschichtung Sockel**
Aufbringen einer risseüberbrückenden mineralischen Dichtungsschlämme (MDS) aus einem zweikomponentigen Polymer-Zement-Gemisch,
OS 5b Systems nach DIN V 18026
auf  Wand- und Stützensockel oberhalb der Bodenplatte bis auf eine Höhe von 50 cm.

Anzahl der Lagen: 2
Verbrauch: mind. 3,5 kg/m²
Farbton: grau

Anforderung an das System gemäß Systembeschreibung

Leitfabrikat: StoCretec StoCrete FB

Angeb. Fabrikat: '.............................'

Fehlt ein Eintrag, kommt das ausgeschriebene Erzeugnis zum Einsatz. Gleichwertige Produkte sind zugelassen.
Der Nachweis der Gleichwertigkeit ist zu erbringen.

Flächen von Unterkante Dreieckskehle bis auf eine Höhe
von 50 cm
Menge: 13,000 m2

**28.3.3.19 Zulage Ausbildung Arbeitesfuge**
Arbeitesfuge Breite: bis 2 cm

Ausführung nach den techn. Richtlinien des Materialherstellers.
Die Haftung zum Untergrund ist immer objektbezogen zu prüfen.

Leitfabrikat: StoCretec StoCrete FB

Angeb. Fabrikat: '.............................'

Fehlt ein Eintrag, kommt das ausgeschriebene Erzeugnis zum Einsatz.
Gleichwertige Produkte sind zugelassen.
Der Nachweis der Gleichwertigkeit ist zu erbringen.
Menge: 3,500 m
DIN276 2008: 325

**28.3.3.20 Farbige Deckversieglung**
Aufbringen einer Farbige Deckversieglung als
starre, matte Schutzbeschichtung zur farbigen Gestaltung
und zum Schutz von Betonflächen,
CO2-dicht und diffusionsfähig

Farbton: mittelgrau, Standardfarbton nach Wahl

Leitfabrikat: StoCretec StoCryl V 200

Angeb. Fabrikat: '.............................'

Fehlt ein Eintrag, kommt das ausgeschriebene Erzeugnis zum Einsatz. Gleichwertige Produkte sind zugelassen.
Der Nachweis der Gleichwertigkeit ist zu erbringen.

Flächen von Unterkante Dreieckskehle bis auf eine Höhe
von 50 cm
Menge: 13,000 m2
